# Betreibergesellschaft Nordbahn GmbH
Angebotsaufforderung (GAEB DA XML 3.3, DA83)
Projekt: P1929
Währung: EUR
Erstellt mit: GXML Toolbox V3.3 R20220330, ORCA AVA 26.0.6 26.00.06, 28.05.2026

## Vorbemerkungen
Vorbemerkungen:
Die Vorbemerkungen gelten in Verbindung mit den der Ausschreibung beiliegenden Unterlagen - Baubeschreibung, Vermessungsunterlagen und Lagepläne.

Bauzeit:
Der Gleisbauarbeiten sind von KW 36/2026 bis KW 49/2026 durchzuführen.

Baustellenbesichtigung:
Eine Besichtigung der Baustelle vor Angebotsabgabe ist möglich und wird empfohlen. Die Besichtigungstermine sind mit der Betreibergesellschaft Nordbahn GmbH abzustimmen.

Betriebliche Anweisung:
Es wird explizit auf die betriebliche Anweisung über richtiges
Verhalten im Gleisbereich (DGUV 77) hingewiesen, die zwingend einzuhalten ist.
Ggf. anfallende Mehraufwendungen aufgrund dieser
Verordnungen sind einzurechnen und erfahren keine besondere
Vergütung.

Mehraufwendungen:
Mehraufwendungen aufgrund von Arbeiten an Samstagen/
Sonntagen oder nachts, die aus der Baubeschreibung
hervorgehen (z.B Sicherung und Beschilderung der Baufelder
der verschiedenen Bauabschnitte, Anbringen der festen
Absperrungen, Beschilderungen der Umleitungen etc.)
sind in die Einheitspositionen einzurechnen
und erfahren keine besondere Vergütung. Dies gilt für das
gesamte Leistungsverzeichnis und somit für alle Titel.
Baustelleneinrichtungsfläche (BE-Fläche)
Am Gleis 5 kann vom AN eine Fläche von ca. 2.000 m2 beim Eigentümer (Walzwerk Finow Immobilien GmbH & Co. KG) angemietet werden. Diese Fläche kann als Zwischenlagerfläche für Aushub und Baumaterialien, sowie als Umschlag auf Bahnwagen benutzt werden. Anschlusspunkte für die Stromversorgung, Trinkwasser-/ Wasserversorgung können dem AN nicht zur Verfügung gestellt werden.
Am Lokschuppen beim Gleis 53 kann vom AG eine Baustelleneinrichtungsfläche, von ca. 200 m2 für Container und Sanitäranlagen, mit Stromanschluss zu Verfügung gestellt werden. Die Herstellung der Anbindung der Medien an die
Containeranlage ist Aufgabe des AN.

Arbeitszeiten:
Die tägliche Arbeitszeit ist Montag bis Freitag von 06:00 - 18:00 Uhr. Evtl. ist eine Arbeitszeit am Samstag/Sonntag und nach Erfordernissen in Abstimmung mit dem AG möglich.
Erforderliche Abweichungen sind rechtzeitig, mindestens
jedoch mit einem Vorlauf von 2 Wochen anzumelden.

Vermessung:
Vom AG wird ein Festpunktfeld für die Baumaßnahme
dem AN übergeben (siehe Lagepläne). Für das
Herstellen weiter Festpunkte ist der AN selbst verantwortlich.

Baufeld:
Ein entstehender möglicher Mehraufwand durch den
Nichteinsatz größerer Maschinen wird nicht extra
vergütet und ist in die Positionen des Leistungsverzeichnisses
einzukalkulieren.

Bauzeitenplan:
Der Auftragnehmer hat einen Baufristenplan als
Balkendiagramm über seine vertraglichen Leistungen zu
erstellen, anhand dessen die Einhaltung der Vertragsfristen
und der Sperrzeiten nachgewiesen und überwacht werden können.
Die Festlegungen des Auftraggebers, z.B. zur baufachlichen
oder terminlichen Koordinierung mit den übrigen Anschließern,
sind zu berücksichtigen.
Bei Änderungen der Vertragsfristen oder bei erheblichen
Abweichungen von sonstigen Festlegungen ist der Plan
unverzüglich zu überarbeiten.
Im Arbeitsbereich des Gleisbaus befinden sich Bahnübergänge.
Die Beantragungen der Sperrungen und die Umleitungsbeschilderung ist Sache des AN.
Baustellenverkehr kann zum Teil über die BÜ abgewickelt werden.
Behinderungen sind in den dazugehörigen Positionen
einzukalkulieren.
Der erste Baufristenplan ist dem Auftraggeber 10 Werktage
nach Auftragserteilung, bei Überarbeitungen unverzüglich jeweils in 4-facher Ausfertigung zu übergeben.

Baustellenbesprechungen:
Der Auftragnehmer hat zu den Baustellenbesprechungen, die der Auftraggeber regelmäßig durchführt, einen geeigneten bevollmächtigten Vertreter zu entsenden.
Die Besprechungen finden bei Bedarf und jeweils wöchentlich statt.

Baustellenzufahrt:
Die Baustelle ist über öffentliche Straßen erreichbar, daher muss zwingend die StVO eingehalten werden.
Für Baustellen Ein- und Ausfahrten ist die entsprechende Verkehrsbeschilderung aufzustellen und die Genehmigungen sind bei den zuständigen Behörden einzuholen. Diese Kosten sind in die Positionen einzukalkulieren.

Einzuhaltendes Regelwerk:
Alle Oberbauarbeiten sind gemäß der VDV-Schrift 612 durchzuführen.

## 01 Ersatzmaßnahmen Nordbahn

### Titel 01 Vorbereitung und Allgemeines

#### Bereich 01.01 Baustelleneinrichtung

**01.01.10 Baustelleneinrichtung herstellen**
*** Pauschalposition
Baustelleneinrichtung herstellen, einschließlich Beschaffen von Lager- und Arbeitsflächen sowie von Zufahrtswegen zur Baustelle über die vom AG zur Verfügung gestellten hinaus.
Anlegen der Lager- und Arbeitsplätze.
Geräte, Werkzeuge und sonstige Betriebsmittel anfahren und betriebsfertig aufstellen.
Baubüros des AN, Unterkünfte, Werkstätten, abschließbare Lagerräume und dgl. anfahren, aufbauen und einrichten.
Strom-, Wasseranschluss sowie Entsorgungseinrichtungen und dgl. für die Baustelle, soweit erforderlich, herstellen.
Freimachen des Geländes sowie Oberbodenarbeiten für die Baustelleneinrichtung gehören zum Leistungsumfang.
Baubehelfe, wie z.B. Gerüste, Arbeitsbühnen oder Schutzeinrichtungen gegen Witterung und zum Schutz der Umgebung gehören zum Leistungsumfang.
Menge: 1,000 psch

**01.01.20 Baustelleneinrichtung unterhalten und betreiben**
Unterhalten und Betreiben der Baustelleneinrichtungen.
Vergütet werden die Tage, an denen auf der Baustelle gearbeitet wird. Bauzeitverlängerungen werden nur vergütet, wenn die Ursachen vom AG zu vertreten sind.
Der Nachweis erfolgt durch Vorlage der Tagesberichte.
Menge: 3,000 mt

**01.01.30 Baustelleneinrichtung vorhalten**
Vorhalten der Baustelleneinrichtungen. Mieten, Pacht, Gebühren und dgl. gehören zum Leistungsumfang.
Ausser den vollen Monaten werden Teilzeiten nach Kalendertagen zu 1/30 des Einheitspreises abgerechnet.
Stillstandszeiten und Bauzeitverlängerungen werden nur vergütet, wenn die Ursachen vom AG zu vertreten sind.
Menge: 3,000 mt

**01.01.40 Baustelle räumen**
*** Pauschalposition
Räumen der Baustelle von allen Geräten,
Anlagen, Einrichtungen und dgl. einschließlich Rückbau der vom AN erstellten Zufahrtswege.
Alle Flächen entsprechend dem ursprünglichen Zustand unter Wahrung der landschaftspflegerischen Belange ordnungsgemäß herrichten.
Die Beseitigung der vom AN verursachten Schäden an vom AG zur Verfügung gestellten Zufahrtswegen gehört zum Leistungsumfang.
Menge: 1,000 psch

**01.01.50 Beweissicherung**
*** Pauschalposition
Beweissicherung für Bauwerke, Wege, Flächen und sonstige Bauteile, die durch die in diesem Leistungsverzeichnis ausgeschriebenen Arbeiten sowie durch Zufahrt, Baustelleneinrichtung und Lagerflächen betroffen sind, durchführen und dokumentieren.
Mit der Beweissicherung wird der Zustand von Bauwerken, Straßen, Wegen und Flächen, öffentlichen Anlagen, Leitungen usw. des AG oder von Dritten, die durch das Baugeschehen betroffen sind, in zwei Begehungen (eine Begehung vor Beginn und eine nach Beendigung der Bauarbeiten) gemeinsam mit dem AG und der Bauüberwachung festgestellt und schriftlich dokumentiert.
Der AN fertigt über jeden Begehungstermin eine gesonderte Niederschrift an. Diese Niederschrift ist von allen am Termin Beteiligten durch Unterschrift anzuerkennen.
Erkennbare Schäden sind durch den AN in der Niederschrift festzuhalten. Es ist eine Fotodokumentation als Anlage zur Niederschrift durch den AN zu erstellen.
Der Auftragnehmer hat die Beweissicherung im Einvernehmen mit dem AG einzuleiten. Mit der Beweissicherung ist so rechtzeitig zu beginnen, dass sie noch vor Baubeginn abgeschlossen werden kann (erste Begehung) bzw. dass sie zeitnah mit Beendigung der Baumaßnahme stattfindet (zweite Begehung).
Wenn es zur genauen Feststellung notwendig ist, hat der Auftragnehmer Beobachtungsmarken, zum Beispiel Höhenbolzen anzubringen. Der Auftragnehmer hält die Messpunkte in einem Lageplan "Beweissicherung" fest.
Der Auftragnehmer hat an der Beweissicherung zu beteiligen:
a) Betreibergesellschaft Nordbahn
b) die Bauüberwachung.
Die Vergütung dieser Position erfolgt zu 50 % nach Durchführung der ersten Begehung vor Baubeginn und zu 50 % nach Durchführung der zweiten Begehung nach Abschluss der Bauarbeiten.
Vor der Anweisung der Schlussrechnung hat der AN durch unterzeichnete Freistellungserklärungen nachzuweisen, dass er alle im Zusammenhang mit der Leistung entstandenen Ansprüche Dritter sowie alle Auflagen und Verpflichtungen gegenüber den Betroffenen erfüllt hat.
Menge: 1,000 psch

**01.01.60 Bauzaun herstellen vorhalten und abbauen**
Bauzaun auf- und abbauen nach Angabe des AG.
Bau- bzw. Schutzzaun einschließlich Eckpfosten und Verstrebungen herstellen, für die Dauer der Bauzeit vorhalten, abbauen und von der Baustelle entfernen.
Beschädigte oder abhanden gekommene Teile der Einrichtungen ersetzen. Umsetzungen auf Grund der Bauabwicklung des AN gehören zum Leistungsumfang.
Einsatzort(e) nach Unterlagen des AG Systemzaun mit Zaunelementen,
Feldlänge m 3,5
Höhe m 2,0
ohne Umsetzen
Menge: 200,000 m

**01.01.70 Bauzaun umsetzen**
Vorhandenen Bauzaun nach Baufortschritt umsetzen (z. B. beim Zaunbau) Bauzaun abbauen, transportieren und nach Angabe des AG aufbauen.
Menge: 50,000 m

#### Bereich 01.02 Technische Bearbeitung

**01.02.10 Bauzeitenplan erstellen, mit AG abstimmen und zur Bestätigung vorlegen.**
*** Pauschalposition
Bauzeitenplan erstellen, mit AG abstimmen und zur Bestätigung spätestens 14 Tage nach Auftragserhalt vorzulegen.
Menge: 1,000 psch

**01.02.20 Dokumentationsunterlagen mit Fotos herstellen**
Fotodokumentation über den wesentlichen Bauablauf, insbesondere zur Darstellung der Ausbildung von Einzelkonstruktions- und Bauwerksteilen, die später nicht mehr sicht- und prüfbar sind, mit Digitalkamera herstellen und dem AG übergeben.
Digitale Fotos im Format jpg, Auflösung mind. 3 Mio. Pixel. Mindestanzahl der Fotos: 50. Ausführung 1-fach digital auf Stick und Festplatte sowie 2-fach in Papierform (Fotos im Format 10 x 15 cm), einschließlich Angaben (Los, Teillos, Bauwerk, Datum, Ortsangaben) der dargestellten Aufnahmen.
Menge: 1,000 St

**01.02.30 Bestandsunterlagen gem. Bahnstandard liefern**
*** Pauschalposition
Ein Satz Zeichnungen (berichtigte Bestandszeichnungen) nach Fertigstellung der Bauarbeiten mit Bestandsübersichtsplan gem. VDV 612, Punkt 6, einschließlich der im Boden verbliebenen Bauteile aufgrund der endgültigen Ausführung 2 Wochen vor VOB-Abnahme liefern.
Die notwendigen Vermessungsarbeiten sowie örtlichen Aufmaße sind einzurechnen und werden nicht gesondert vergütet.
Unterlagen zur Bestätigung der Übereinstimmung mit der Örtlichkeit liefern, Prüfungsanmerkungen einarbeiten, nach Gleichstellung, 1 Original und 3 Kopien an AG liefern.
Digitale Unterlagen im Format PDF und DWG.
Menge: 1,000 psch

**01.02.40 Erstellung der Abnahmeunterlagen**
*** Pauschalposition
gemäß der VDV-Schrift 612, Kapitel 13,7 erstellen und an AG, mindestens 2 Wochen vor der Abnahme übergeben.
Digitale Unterlagen im Format PDF
Menge: 1,000 psch

#### Bereich 01.03 Vermessungsleistungen

**01.03.10 Bauvermessung/Absteckung**
*** Pauschalposition
Bauvermessung
Ausführung der folgenden Grundleistungen und besonderen Leistungen.
Der EP beinhaltet die Nebenkosten und Lieferung von Unterlagen in 2-facher Ausfertigung an den AG.
Leistungsumfang:
Übertragen der Projektgeometrie (Hauptpunkte) in die Örtlichkeit.
Übergabe der Lage- und Höhenfestpunkte, der Hauptpunkte und der Absteckungsunterlagen.
Messungen zur Verdichtung des Lage- und Höhenfestpunktfeldes.
Messungen zur Überprüfung und Sicherung von Fest- und Achspunkten.
Baubegleitende Absteckungen der geometriebestimmenden Bauwerkspunkte nach Lage und Höhe.
Sämtliche Vermessungsarbeiten in den Gleisen, einschließlich Festlegung der Hebung nach Rili 820, sowie die erforderlichen Anschreibungen erfolgen durch den AN.
Ausgehend von den übergebenen, objektbezogenen Lage-und Höhenfestpunkten hat der AN alle für die planmäßige Ausführung und Abnahme der Oberbauarbeiten erforderlichen Vermessungsarbeiten (Berechnungen und Absteckungen) in eigener Verantwortung nach den anerkannten Regeln der Technik durchzuführen.
Alle Berechnungen und Vermessungen sind durchgreifend und unabhängig zu verproben. Die Ergebnisse sind in prüfbarer Form darzustellen. Für identische Punkte, die von gleichen, oder benachbarten Festpunkten aus abgesteckt oder kontrolliert werden, gelten die folgenden Genauigkeiten:
- Lagefelder:  mL = +/- 5mm
- Höhenfelder:  mH = +/- 3 mm
Absteckung der Gleisachsen mit Gewährleistung einer ordnungsgemäßen Bauausführung. Sind zusätzliche Einrechnungen erforderlich, sind diese vom AN zu erbringen.
Absteckpunkte für Gleise und Weichen sind herzustellen und farbig auf weißem Grund am Schienenstrang anzuschreiben:
- für Gleise in Geraden alle 15 m - 20 m
- in gekrümmten Gleisabschnitten zusätzlich zu den  Bogenhauptpunkten (BA, BE, BW, ÜA,ÜE) in Bögen und allen
  Übergangsbögen alle 10 m
- Anfänge, Mitten und Enden der Weichen
- Kabeltrassen, Kabeltröge, Kabelschächte usw.
Die Absteckung ist außerhalb der Arbeitsbereiche lage- und höhenmäßig möglichst an festen Punkten zu sichern. Die Sicherung erfolgt je an einem Abmesspunkt und Richtungspunkt. Die Sicherungsmaße (Horizontalabstand und Höhenunterschied zur Sollgleislage) sind mit Öl- oder Dispersionsfarbe an den Sicherungspunkten anzuschreiben. Die Sicherungen sind bis zur Endabnahme zu erhalten.
Menge: 1,000 psch

**01.03.20 Schlussvermessung**
*** Pauschalposition
Durchführung der Schlussvermessung als Bestandsvermessung für alle Arbeiten bzw. hergestellten und
/oder umgebauten Bauteile.
Vermessung und Kartierung des Bauwerks sowie des Umfelds und der in Anspruch genommenen Flächen zur Erstellung der Bestandsunterlagen und -dokumentation.
Informationen zu Höhen- und Lagefestpunkten sind eigenverantwortlich vom AN zu beschaffen.
Auswertung und Aufstellung eines Soll-Ist-Vergleiches. Übergabe der Vermessungsdaten als ASCII-File (Hochwert, Rechtswert, Höhe) mit zugehöriger Punktbeschreibung zu liefern:
- Digitale Form (DWG und PDF)
- 2 x Papierform
Menge: 1,000 psch

**01.03.30 Gleisvermarkungspunkte herstellen**
Meßpunkt für Gleisvermarkung aus Schienenstück mit Bolzenmontage gemäß VDV 612, Kapitel 6 herstellen.
Einschließlich Erdarbeiten, Betonfundament Beton C12/15, ausgehobenen Boden laden, zur Bereitstellungsfläche transportieren und in Haufwerken abladen
Abstand 80 m - 100 m in der Geraden.
Abstand 15 m - 20 m in Bögen.
Menge: 10,000 St

### Titel 02 Abschnitt 1: Britzer Straße - Coppistraße, Km 1,660 - Km 3,424

#### Bereich 02.01 Weichenrückbau

**02.01.10 Weiche 12, Weiche auf Holzschwellen ausbauen**
Weichenform:
1 St. Weiche EW49. 140-1:9 (H)
Weichengestänge in Längen von 5,00 m trennen, Weichengestänge demontieren, Schwellenkleineisen, transportieren und getrennt seitlich lagern.
Die Schwellen sind vom AN zu entsorgen, einschließlich der entsprechenden Entsorgungsnachweise.
Abgerechnet wird nach Entsorgungsnachweisen.
Schrotterlös für Weichengestänge ist in den Positionen einzurechnen.
Abgerechnet wird nach Stück Weiche mit Langschwellenteil.
Menge: 1,000 St

**02.01.20 Weiche 13, Weiche auf Holzschwellen ausbauen**
Weichenform:
1 St. Weiche EW49. 140-1:9 (H)
Weichengestänge in Längen von 5,00 m trennen, Weichengestänge demontieren, Schwellenkleineisen, transportieren und getrennt seitlich lagenern.
Die Schwellen sind vom AN zu entsorgen, einschließlich der entsprechenden Entsorgungsnachweise.
Abgerechnet wird nach Entsorgungsnachweisen.
Schrotterlös für Weichengestänge ist in den Positionen einzurechnen.
Abgerechnet wird nach Stück Weiche mit Langschwellenteil.
Menge: 1,000 St

#### Bereich 02.02 Rückbau Gleise Km 1,660 - Km 3,424

**02.02.10 Fahrschienen ausbauen und seitlich lagern**
Fahrschienen S49 der Positionen
ausbauen und seitlich zum Wiedereinbau lagern.
Schienen- und Schwellenkleineisen, sowie die Rippenplatten sind zu demontieren, verladen, transportieren und vom AN zu entsorgen. Der Erlös ist in die Position einzurechnen.
Ausbaulängen bis 60 m
Laschenstöße und die Laschenlöcher durch Schienentrennschnitte aufzulösen.
Menge: 3264,000 m

**02.02.20 Zuführungsgleis, S49 auf Betonschwelle mit K-Bau ausbauen.**
Betonschwelle BS 65/66 mit Federnagel-Oberbau im Wechsel mit Betonhalbschwelle ausbauen.
Schwellenlänge 2,60 m
Betonschwellen und Schienenstücke.-und Schwellenkleineisen, transportieren und getrennt am Lagerplatz des AN lagern.
Die Schwellen und Schienenstücke sind vom AN zu entsorgen, einschließlich der entsprechenden Entsorgungsnachweise.
Abgerechnet wird nach Entsorgungsnachweisen.
Schrotterlös ist in den Positionen einzurechnen.
Abgerechnet wird nach Gleislänge.
Menge: 811,000 m

**02.02.30 Zuführungsgleis, S49 auf Holzschwellen K-Bau ausbauen.**
Betonschwelle Holzschwellen mit K-Oberbau ausbauen.
Schwellenlänge 2,60 m
Betonschwellen und Schienenstücke.-u. Schwellenkleineisen, transportieren und getrennt am Lagerplatz des AN lagern.
Die Schwellen und Schienenstücke sind vom AN zu entsorgen, einschließlich der entsprechenden Entsorgungsnachweise.
Abgerechnet wird nach Entsorgungsnachweisen.
Schrotterlös ist in den Positionen einzurechnen.
Abgerechnet wird nach Gleislänge.
Menge: 47,000 m

**02.02.40 Zuführungsgleis, S49 auf Stahlschwellen K-Bau ausbauen.**
Betonschwelle Stahlschwellen mit K-Oberbau ausbauen.
Schwellenlänge 2,60 m
Betonschwellen und Schienenstücke.-u. Schwellenkleineisen, transportieren und getrennt am Lagerplatz des AN lagern.
Die Schwellen und Schienenstücke sind vom AN zu entsorgen, einschließlich der entsprechenden Entsorgungsnachweise.
Abgerechnet wird nach Entsorgungsnachweisen.
Schrotterlös ist in den Positionen einzurechnen.
Abgerechnet wird nach Gleislänge.
Menge: 32,000 m

**02.02.50 Betonschwelle Bs 65/66 mit Federnagel-Oberbau**
Betonschwelle Bs 65/66 mit Federnagel-Oberbau im Wechsel mit Betonhalbschwelle ausbauen.
Schwellenlänge 2,60 m
Betonschwellen und Schienenstücke und Schwellenkleineisen, transportieren und getrennt am Lagerplatz des AN lagern.
Die Schwellen und Schienenstücke sind vom AN zu entsorgen, einschließlich der entsprechenden Entsorgungsnachweise.
Abgerechnet wird nach Entsorgungsnachweisen.
Schrotterlös ist in den Positionen einzurechnen.
Abgerechnet wird nach Gleislänge.
Menge: 742,000 m

#### Bereich 02.03 Arbeiten an der Gleisbettung (Rückbau)

**02.03.10 Gleisschotter aufnehmen, reinigen und einbauen**
Gleisschotter aufnehmen, reinigen und als Unterschotter wieder einbauen. Restbettung ist auf einen Lagerplatz des AN zu transportieren, aufhäufen und zu lagern.
Reinigen der Bettung bis 20 cm Unterkante Schwelle (UKSCHW).
Breite = 3,6 m
Korngröße nach Obr-NE, Achslast von 22,5 to.
Gleisschotter aus dem Fahrbahnbereich des Gleises und Weichen.
Abtragtiefe bis 0,60m von Schienenoberkante.(SO)
Menge: 650,000 m3

**02.03.20 Kiesbettung aufnehmen, transportieren und abladen.**
Kiesbettung profilgerecht oder nach Unterlagen
des AG lösen, laden, fördern und die Lagerfläche des AN transportieren, abladen und Bildung von Haufwerken.
Breite = 3,6 m
Kiesbettung 0/16 mm bis 0/32 mm.
Kiesbettung aus dem Fahrbahnbereich des Gleises.
Abtragtiefe bis 0,60 m von Schienenoberkante.(SO)
Menge: 1296,000 m3

**02.03.30 Boden- u. Randwegmaterial lösen, transportieren und abladen.**
Boden- u. Randwegmaterial 0/16-0/32 mm, profilgerecht oder nach Unterlagen des AN lösen, laden, fördern und auf die Lagerfläche transportieren, abladen und Bildung von Haufwerken.
Boden bis Klasse 3-5
Boden.- und Randwegmaterial aus dem Fahrbahnbereich des Gleises und Weichen.
Abtragtiefe bis 0,20 m von Schienenoberkante.
Menge: 50,000 m3

#### Bereich 02.04 Entsorgung von Bettungsstoffe

**02.04.10 Probenahmekonzept Bettungsstoffe nach LAGA PN 98**
*** Pauschalposition
Erstellung eines Probenahmekonzeptes für Bettungsstoffe nach LAGA PN 98 (LAGA M32, PN 98) unter Berücksichtigung der Ersatzbaustoffverordnung (ErsatzbaustoffV) und der einschlägigen DIN-Normen (z.B. DIN 19698). Festlegung der Probenahmestellen und Probenanzahl je Los / Haufwerk, Definition der Untersuchungsparameter gemäß ErsatzbaustoffV Anlage 1 Tabelle 2 (Materialklassen GS-0 bis GS-3) sowie ggf. zusätzlicher Parameter nach Anlage 4. Abstimmung mit der Auftraggeberin / dem Auftraggeber. Lieferung eines schriftlichen Probenahmeplans.
Menge: 1,000 psch

**02.04.20 Probenahme Bettungsstoffe nach LAGA PN 98**
Fachgerechte, repräsentative Probenahme von Bettungsstoffe gemäß LAGA PN 98 einschließlich: Bildung homogener Untersuchungslosen / Haufwerke, Entnahme der erforderlichen Einzel- und Laborproben mit geeigneten Geräten, Dokumentation der Probenahme (Probenahmeprotokoll nach LAGA PN 98) mit Angabe von Entnahmepunkten, Tiefen, Zeitpunkt, Probennummern, Menge und Fotodokumentation, Herstellung und Kennzeichnung der Labor- und Rückstellproben, Verpackung, Konservierung, Zwischenlagerung und Transport der Proben zur akkreditierten Untersuchungsstelle (DIN EN ISO/IEC 17025). Probenahme losweise entsprechend PN 98 und Projektvorgabe.
Menge: 35,000 St

**02.04.30 Laboranalytik Bettungsstoffe GS-0 bis GS-3**
Analytische Untersuchung der Bettungsstoffe proben in einem nach DIN EN ISO/IEC 17025 akkreditierten Labor gemäß ErsatzbaustoffV, insbesondere: Durchführung der Elutionsversuche nach DIN 19528 und/oder DIN 19529 (je nach Korngröße) zur Ermittlung der Eluatkonzentrationen der maßgeblichen Parameter (u.a. pH-Wert, elektrische Leitfähigkeit, Atrazin, Bromacil, Diuron, Glyphosat, AMPA, Simazin, sonstige Herbizide, MKW, PAK15) gemäß Anlage 1 Tabelle 2 ErsatzbaustoffV. Ggf. zusätzliche Feststoffanalytik (z.B. PAK16, Schwermetalle) nach Auftraggebervorgabe. Erstellung eines Prüfberichts mit Angabe der Messwerte, der verwendeten Normverfahren und einer vorläufigen Einstufung in die Materialklassen GS-0, GS-1, GS-2 oder GS-3.
Menge: 35,000 St

**02.04.40 Auswertung und Klassifizierung Bettungsstoffe**
Auswertung der Laborergebnisse und Klassifizierung des Bettungsstoffs in die Materialklassen GS-0, GS-1, GS-2 oder GS-3 gemäß ErsatzbaustoffV Anlage 1 Tabelle 2 und Anlage 2/3. Erstellung einer zusammenfassenden Bewertungsdokumentation je Los / Haufwerk mit Zuordnung der Proben, Angabe der jeweiligen Materialklasse, Benennung der zulässigen Einbauweisen nach ErsatzbaustoffV (Verwertungsmöglichkeiten) sowie Vorschlag zur Entsorgung (Entsorgungswege / Abfallschlüssel nach AVV), sofern eine Verwertung nicht möglich ist.
Menge: 35,000 St

**02.04.50 Laden des Materials**
Laden des Haufwerks vom Zwischenlager des AG mittels geeignetem Ladegerät inkl. aller mit dem Laden verbundenen sonstigen Kosten.
Nach Beendigung der Abfuhr ist das Zwischenlager zu reinigen und das anfallende Material entsprechend zu entsorgen.
Menge: 3000,000 t

**02.04.60 Verwertung Bettungsstoffe GS-0**
Transport und Verwertung von nicht belasteten Bettungsstoffen der Materialklasse GS-0 (gemäß Einstufung nach ErsatzbaustoffV) aus dem Gleiskörper bzw. Zwischenlager, einschließlich Lösen und Ausbauen, Zwischenlagerung, ggf. Siebung/Abtrennung störender Bestandteile, Verladen auf Transportmittel, Transport zu einer zugelassenen Verwertungsanlage (z.B. Aufbereitungsanlage für Gleisschotter / Ersatzbaustoffe), Entladung und Verwertung gemäß ErsatzbaustoffV (z.B. Wiedereinbau als Gleisschotter oder Verwendung nach Anlage 2/3). Einschließlich aller Nebenleistungen und Kosten sowie Nachweisführung (Wiegescheine, Verwertungsnachweise).
Menge: 500,000 t

**02.04.70 Verwertung Bettungsstoffe GS-1**
Transport und Verwertung von Bettungsstoffen der Materialklasse GS-1 (gemäß Einstufung nach ErsatzbaustoffV) aus dem Gleiskörper bzw. Zwischenlager, einschließlich Lösen und Ausbauen, Zwischenlagerung, ggf. Siebung/Abtrennung störender Bestandteile, Verladen, Transport zu einer zugelassenen Verwertungsanlage und Verwertung in zulässigen Einbauweisen nach ErsatzbaustoffV (Anlage 2/3), vorzugsweise im Bahnbereich oder Straßenbau. Einschließlich aller Nebenleistungen und Kosten sowie Nachweisführung (Wiegescheine, Verwertungsnachweise).
Menge: 700,000 t

**02.04.80 Verwertung Bettungsstoffe GS-2**
Transport und Verwertung von Bettungsstoffe der Materialklasse GS-2 (gemäß Einstufung nach ErsatzbaustoffV) aus dem Gleiskörper bzw. Zwischenlager, einschließlich Lösen und Ausbauen, Zwischenlagerung, ggf. Siebung/Abtrennung störender Bestandteile, Verladen, Transport zu einer zugelassenen Verwertungs- oder Aufbereitungsanlage, Verwertung ausschließlich in zulässigen technischen Bauwerken gemäß ErsatzbaustoffV (Anlage 2/3). Einschließlich aller Nebenleistungen und Kosten sowie Nachweisführung (Wiegescheine, Verwertungsnachweise).
Menge: 700,000 t

**02.04.90 Entsorgung Bettungsstoffe GS-3**
Transport und Entsorgung von belasteten Bettungsstoffen der Materialklasse GS-3 (gemäß Einstufung nach ErsatzbaustoffV) aus dem Gleiskörper bzw. Zwischenlager, einschließlich Lösen und Ausbauen, Zwischenlagerung und ggf. Konditionierung, Verladen auf geeignete Transportmittel, Transport zu einer zugelassenen Behandlungs- oder Beseitigungsanlage (z.B. Deponie oder Behandlungsanlage) gemäß Kreislaufwirtschaftsgesetz und Deponiezulassung, Entladung, Annahmekontrolle und ordnungsgemäße Beseitigung / Behandlung. Einschließlich aller Nebenleistungen und Kosten sowie Nachweisführung nach Nachweisverordnung (Entsorgungsnachweise, Begleitscheine, Wiegescheine).
Menge: 700,000 t

**02.04.100 Entsorgung Bettungsstoffe >GS-3**
Transport und Entsorgung von belastetem Bettungsstoffe der Materialklasse >GS-3 (gemäß Einstufung nach ErsatzbaustoffV) aus dem Gleiskörper bzw. Zwischenlager, einschließlich Lösen und Ausbauen, Zwischenlagerung und ggf. Konditionierung, Verladen auf geeignete Transportmittel, Transport zu einer zugelassenen Behandlungs- oder Beseitigungsanlage (z.B. Deponie oder Behandlungsanlage) gemäß Kreislaufwirtschaftsgesetz und Deponiezulassung, Entladung, Annahmekontrolle und ordnungsgemäße Beseitigung / Behandlung. Einschließlich aller Nebenleistungen und Kosten sowie Nachweisführung nach Nachweisverordnung (Entsorgungsnachweise, Begleitscheine, Wiegescheine).
Menge: 300,000 t

**02.04.110 Zwischenlagerung Bettungsstoffe Baustelle**
*** Pauschalposition
Herstellen und Betreiben eines temporären Zwischenlagers für ausgebauten Gleisschotter aller Materialklassen (GS-0 bis GS-3) auf der Baustelle, einschließlich Herstellen der Lagerfläche (ggf. mit Abdichtung und Oberflächenentwässerung nach behördlichen Vorgaben), getrennte Lagerung nach Losen / Materialklassen mit Beschilderung, innerbetrieblicher Umschlag sowie Rückbau der Lagerfläche nach Abschluss der Maßnahme. Einschließlich aller Nebenleistungen und Kosten.
Menge: 1,000 psch

#### Bereich 02.05 Gleisneubau, Länge 1671 m

**02.05.10 Neue Bettung liefern und einbauen**
Neue Bettung auf Fahrzeugen gem. Wahl des AN liefern,
entladen und als Unterschotter einbauen.
Bereiche:
Km 2,004 - 2,701 (Streckengleis)
Dicke 20 cm
Gleisschotter der Körnung 1 gem. DBS 918 061.
Bettungsstoff als 'Unterschotter auf der vorhandenen Unterbau einbauen.'
Toleranzbereich:
+ 2,0 cm bis - 2,0 cm für die Längsneigung,
+ 1,0 cm bis - 1,0 cm für die Querneigung

Das Laden und Transportieren innerhalb der Baustelle
wird nicht gesondert vergütet.
Menge: 950,000 t

**02.05.20 Aufgearbeitete Spannbetonschwelle B 70 W54 liefern und einbauen**
Spannbetonschwellen B 70 W-54 mit kompletter
W-Befestigung transportieren, an Einbaustelle entladen und
auf Unterbau oder Bettungsplanum in zusammenhängenden
Abschnitten, Schwellenabstand 65 cm, einbauen.
Länge 2,40 m-2,60 m, aus Beton, Gewicht > 240 kg-320 kg, einschl. der vorhandenen W-Befestigung.

Oberbauform  W54-B58-1538 (Aufgearbeitet)
Menge: 2546,000 St

*Hinweis: Hinweis*
Die vorhandenen Schienenstöße sind aufzulösen, die Schienen sind hinterhalb den Bohrungen zu trennen.
Die Arbeiten sind vor dem Ausbau oder bei der Gleismontage, nach Wahl des AN auszuführen.

**02.05.30 Schienenstöße auflösen**
Die vorhandenen Schienenstöße sind aufzulösen,
dazu sind die Schienen mittels Trennschnitte, hinterhalb den Bohrungen zu trennen.
Die Trennschnitte sind werden nicht gesondert vergütet.
Die Schienenstücke sind aufzunehmen und zu entsorgen.
Das verziehen der Schiene zum Wiedereinbau ist in die Position einzurechnen.
Das Schienenverziehen zur neuen Einbaustelle ist in die Pos einzurechnen.
Abgerechnet wird nach St. Stoß.
Menge: 50,000 St

**02.05.40 Gebrauchte S49 Schienen liefern und abladen**
Gebrauchte S49 auf Fahrzeugen gem. Wahl
des AN liefern, abladen im Gleis und profilgerecht
lagern auf den bestehenden Schwellenköpfen
oder in Gleismitte.
Mindesthöhe 146 mm
Vignolschienen S49, Güte R260, mind. 880 N/mm2,
Enden gesägt, ungelocht, L = 15 m- 18 m,
gerade Schienenform, Schienenlänge:
Mindestlänge ist 15 m
Menge: 1410,000 m

**02.05.50 Gebrauchte Schienen einbauen, bis 18 m**
Gleismontage:
Fahrschienen zusammen mit der Gleiserneuerung
einbauen.
'Schienen seitlich gelagert aufsetzen und montieren,
Schienen mit Notlaschen verbinden, Stoßlücken
herstellen'
Länge der einzubauenden Schiene .bis 18 m.
Abgerechnet wird nach Schienenlänge.
AN stellt Hebezeug
Oberbauform W 54 -1538-B70
Inkl. verziehen der Schiene in Längsrichtung bis 100 m
Winkellage der Schwellen ist zu kontrollieren und
herzustellen
Menge: 1932,000 m

**02.05.60 Fahrschiene einbauen bis 18 m**
Gleismontage:
Vorhandene Fahrschiene, seitlich gelagert einbauen, (Gleismontage)
'Schienen seitlich gelagert aufsetzen und montieren,
Schienen mit Notlaschen verbinden, Stoßlücken
herstellen'
Länge der einzubauenden Schiene bis 18 m.
Abgerechnet wird nach Schienenlänge.
AN stellt Hebezeug
Oberbauform W 54 - 1538 - B70
Inkl. verziehen der Schiene in Längsrichtung bis 10 m
Winkellage der Schwellen ist zu kontrollieren und
herzustellen
Abgerechnet wird nach M-Gleis
Menge: 1671,000 m

**02.05.70 Fahrschiene trennen mech.**
Fahrschiene trennen, mechanisch, abgerechnet wird nach Anzahl der Trennschnitte.
Schiene 49E1
Abgerechnet wird nach St.-Trennschnitt
Menge: 50,000 St

**02.05.80 Bettung liefern**
Bettung auf Fahrzeugen gem. Wahl des AN liefern,
entladen,
Gleisschotter der Körnung 1 gem. DBS 918 061.
Bettungsstoff für 'Verfüllschotter, für Verdichtgang, 1.
und 2.
Die Gleise u. Weichen sind vor Beginn der Stopfarbeiten und zwischen den Stopfgängen zu verfüllen.'

Das Laden und Transportieren innerhalb der Baustelle
wird nicht gesondert vergütet.
Menge: 2506,500 t

**02.05.90 Gleise stopfen, richten und verdichten**
Gleis in Arbeitsgängen durcharbeiten
(stopfen, richten und verdichten).
Arbeitsgänge bestehende aus:

   - Verdichtgang
   - 1. Stabilisierung
   - 2. Stabilisierung
Gerät 'kombinierter Stopf-Richtmaschine'
Die Anforderungen, insbesondere die Grenzwerte für
maximale Hebe- und Richtwerte, sowie Toleranzwerte und
Auslauframpen gem. Ril 824.2310 sind zu beachten bzw.
einzuhalten.
Einschließlich sämtlicher Vor- und Nachmessungen
Werte anschreiben und nach angeschriebenen Werten
heben, richten und verdichten.
Schwellen im Bereich behindernder Anlagen, z.B.
Kontakte, Schächte, Indusimagnete etc., von Hand
stopfen.
Vor und zwischen den Arbeitsgängen sind die
Schwellenfächer und die Schwellen vor Kopf mit Schotter
zu versehen.
Hinter dem letzten Arbeitsgang Bettungsquerschnitt
herstellen.

Abgerechnet wird nach m-Gleis
Menge: 1671,000 m

**02.05.100 AS-Schweißung,Gl. SkV S49**
Aluminotherm-Verbindungsschweißung in Gleisen,
mit kurzer Vorwärmung (SkV). als schwebender
Stoß, Schweißwulst im Bereich der Laschenkammer sowie
Schienenfuß beidseitig schleifen.
Laschen ausbauen,
Kleineisen im Bereich der Schweißung lösen, ausbauen
und nach der Schweißung einbauen und verspannen.
Zwischenlage aus- und einbauen, Vorbereiten und
Herstellen der Schweißlücke, Schienenkopf profilgerecht
schleifen, Schweißung und Schotterbett säubern,
Verschlagen, stopfen einschl. Bettungsarbeiten von
einer Schwelle und Gestellung einer Schweißaufsicht.
Einschließlich Stoffe liefern.
Schienen sind eingebaut.
Schienenform 'S49',
Schienenmindestzugfestigkeit in N/mm2 '880'.
Menge: 158,000 St

**02.05.110 Schweißstöße schälen**
Vorhandene Schweißstöße schälen.
Schweißwulst an der Schiene S49 mit geeignetem Gerät beseitigen.
Die Arbeiten dürfen nur von einen zertifizierten Oberbauschweißer ausgeführt werden.
Menge: 10,000 St

*Hinweis: Hinweis*
Fachbauleiter Spannungsausgleich ist von der ausführenden Firma zu stellen und in den Verspannpositionen einzurechen.

**02.05.120 Spannungsausgleich**
Spannungsausgleich bei natürlicher Wärme, abgerechnet
wird nach Schienenlänge.

Hinweis:
Muss mit Wärmegerät künstl. Wärme zugeführt
werden, wird nur eine der nachstehenden
Zulage-Positionen gewährt. Abgerechnet werden
die tatsächlich angefallenen Mengen dieser
Positionen.
Menge: 3342,000 m

**02.05.130 Spannungsausgleich bis 10 K**
Zulage zur Pos. wie zuvor
Spannungsausgleich >0 bis 10 K unter Verspanntemperatur. Schienen mit Wärmegeräten längen.
Abgerechnet wird nach Schienenlänge.
Menge: 1310,000 m

**02.05.140 Spannungsausgleich bis 15 K**
Zulage zur Pos. wie zuvor in vollem Wortlaut
beschrieben
Spannungsausgleich >10 bis 15 K unter Verspanntemperatur. Schienen mit Wärmegeräten längen.
Abgerechnet wird nach Schienenlänge.
Menge: 1000,000 m

**02.05.150 Spannungsausgleich bis 20 K**
Zulage zur Pos. wie zuvor in vollem Wortlaut
beschrieben
Spannungsausgleich >15 bis 20 K unter Verspanntemperatur. Schienen mit Wärmegeräten längen.
Abgerechnet wird nach Schienenlänge.
Menge: 1000,000 m

*Hinweis: Hinweis*
Lückenschluss Weiche 12 und 13.

**02.05.160 Randwegauffüllung liefern und einbauen**
Randwegauffüllung liefern und lagenweise von max. 20 cm
einbauen und verdichten.
Die Abrechnung erfolgt im Auftrag.
Material 'Frostschutzkies 0/32'
liefern und zur Geländeangleichung einbauen.
Der Schotter ist vorher mit Vlies abzudecken
Toleranzbereich + 2,5 bis - 2,5 cm für die
Längsneigung, + 1 bis - 1 cm für die Querneigung.
Schichtdicke bis 20 cm.
Menge: 39,000 m³

**02.05.170 Vliesstoff, Randwegbereiche**
Vliesstoff TL 918039,liefern und einbauen.
Geotextilrobustheitsklasse 3
liefern und  auf Planum und Gleisschotter zwischen
Gleisschotter und Auffüllung Randweg
verlegen als Trennschicht zum Randwegauffüllmaterial
Flächengewicht DIN 53854 in g/m2 '200',
seitliche Überlappung in m '0,50',
Stoßflächenüberlappung in m '0,50'.
Menge: 195,000 m²

**02.05.180 Randwegmaterial liefern und einbauen**
Randwegmaterial aus gebrochenem Material 0/11 liefern, einbauen und verdichten.
Die Abrechnung erfolgt im Auftrag.
Material 'KG2 gemäß BN 918 062'
liefern und zur Geländeangleichung einbauen.
Der anstehende Gleisschotter ist vorher mit Vlies abzudecken.
Toleranzbereich + 2,5 bis - 2,5 cm für die
Längsneigung, + 1 bis - 1 cm für die Querneigung.
Schichtdicke bis 10 cm.
Menge: 195,000 m²

**02.05.190 Schienen schleifen**
Maschinelles abschleifen der Gratbildung von gebrauchten Schienen.
Zur Bearbeitung der Schienen sind Schleifmaschinen nach Wahl des AN zu verwenden, die für das Schienenschleifen zugelassen sind.
Abtrag bis 3 mm
Verrechnet wird je lfm geschliffener Schiene.
Menge: 3310,000 m

*Hinweis: Hinweis*
A) Aus früheren Umbauarbeiten wurde der Aushub seitlich am Gleis gelagert. Um Baufreiheit zu bekommen muss der Aushub mit einen geeigneten Bagger aufgenommen und seitlich abgeböscht werden.
Diese Arbeiten werden in Abstimmung mit der Bauleitung (AG). ausgeführt.

B) Aus den o. g. Umbauarbeiten lagern noch Betonschwellen (BS65/BS66) die entsorgt werden.

C) Wie vor liegen seitlich am Gleis Altschienen, die wie unter Punkt B beschrieben entsorgt werden.

Ort: km 2,00 - km 2,7

**02.05.200 Boden aufnehmen und seitlich einplanieren**
Boden am Gleis, seitlich gelagert aufnehmen und nach Angabe des AG, vor Ort einplanieren.
Menge: 350,000 m3

**02.05.210 Seitlich gelagerte Betonschwellen entsorgen**
Seitlich gelagerte Betonschwelle Bs 65/66 mit Rippenplatte,
Schwellenlänge 2,60 m, teiweise gebrochen, mit geeigneten Gerät aufnehmen, tranportieren und entsorgen.
Einschl. aller Entsorgungsnachweise, die den AG. nach dem Abtransport zu übergeben sind.
Menge: 150,000 St

**02.05.220 Seitlich gelagerte Schienen entsorgen**
Seitlich gelagerte Schienen S49,
Schienenlänge bis 15 m, mit geeignetem Gerät aufnehmen, tranportieren und entsorgen.
Einschl. aller Entsorgungsnachweise, die den AG nach dem Abtransport zu übergeben sind.
Menge: 200,000 m

#### Bereich 02.06 Rückbau Bahnübergänge

*Hinweis: Hinweis*
Es ist vorgesehen die Bahnübergänge, in Absprache mit dem AG an Wocheneden umzubauen.
Die Straßensperrungen, Genehmigungen und Aufstellen der Umleitung ist in die Positionen einzurechnen.

Der Gleisrückbau wird durch die Rückbaupositionen ausgeführt und vergütet.

**02.06.10 Bahnübergangsbefestigung aus Betonplatten ausbauen**
BÜ Angermünder Straße (1)
Gleiseindeckungssystem bestehend aus Betonplatten
Innenplatten und Aussenplatten ausbauen.
Plattenstärke: bis 15 cm
System: Mosel-and Großflächenplatten

Die Betonplatten sind vom AN zu entsorgen, einschließlich der entsprechenden Entsorgungsnachweise.
Abgerechnet wird nach Entsorgungsnachweisen.

Eindeckungslänge: L= 16 m im Gleisbereich
Menge: 16,000 m

**02.06.20 Bahnübergangsbefestigung aus Betonplatten und Asphalt ausbauen**
BÜ KM 3,215 (Wirtschaftsweg)
Gleiseindeckungssystem bestehend aus Betonplatten
Innenplatten und ausserhalb des Gleises mit Asphalt eingedeckt.
Plattenstärke: bis 0,15 m /
Großflächenplatten

Asphaltstärke: bis 0,20 m /Asphalt 0/32
Ausbaubreite: 2 x 1,00 m
Ausbaulänge: 2 x 8,00 m

Die Betonplatten und Asphalt sind vom AN zu entsorgen, einschließlich der entsprechenden Entsorgungsnachweise.
Abgerechnet wird nach Entsorgungsnachweisen.

Eindeckungslänge: L= 8m im Gleisbereich
Menge: 8,000 m

**02.06.30 Asphaltbefestigung trennen, schneiden, Dicke 12-24 cm**
Asphaltschicht geradlinig schneiden,
Dicke der Asphaltbefestigung über 12-24 cm.
Ort: Bahnübergang bei Km 0,600
Menge: 20,000 m

**02.06.40 Asphaltdeckschicht ausbauen und entsorgen**
Asphaltbefestigung aufbrechen, aufnehmen und der Verwertung nach Wahl des AN zuführen.
Fläche: Bahnübergang und Randstreifen
Länge >10,00 m
Breite > 5,50 m
Dicke der Asphaltbefestigung bis 5 cm.
Menge: 60,000 m2

**02.06.50 Bettung aufnehmen, transportieren und abladen.**
Kiesbettung profilgerecht oder nach Unterlagen
des AG lösen, laden, fördern und auf die Lagerfläche des AN transportieren, abladen und Bildung von Haufwerken.
Kiesbettung 0/16 mm vermischt mit Humus
Kiesbettung aus dem Fahrbahnbereich des Bahnübergangs.
Abtragtiefe bis 0,5m von Schienenoberkante.(SO)
Menge: 24,000 m3

**02.06.60 Boden aufnehmen, transportieren und abladen.**
Unterbau profilgerecht oder nach Unterlagen
des AG lösen, laden, fördern und die Lagerfläche des AN transportieren, abladen und Bildung von Haufwerken.
Transportweg bis 3.000 m.
Boden aus dem Fahrbahnbereich des Bahnübergangs.
Breite: 3,40 m
Dicke 0,30 m
Menge: 24,000 m3

#### Bereich 02.07 Bahnübergang Angermünder Straße liefern und einbauen

*Hinweis: Hinweis*
Verkehrsicherung/Sperrung

**02.07.10 Verkehrsrechtliche Anordnungen**
*** Pauschalposition
Verkehrsrechtliche Anordnungen für die Einrichtung der Verkehrsführung und -sicherung bei der zuständigen Verkehrsbehörde vorbereiten, beantragen und erwirken. Die Beantragung beinhaltet die Erstellung und Einreichung aller erf. Pläne (Regel-, Lage-, Beschilderungspläne usw.) und
Erläuterungs-Berichte, alle anfallenden Gebühren sowie
die Teilnahme an
verkehrsrechtlichen Besprechungen,
Koordinierungs-Besprechungen und
Verkehrsschau vor Ort.
Die Pauschale gilt für alle zur Erreichung der
vertraglich vereinbarten Leistungen notwendigen verkehrsrechtlichen Anordnungen.
Menge: 1,000 psch

**02.07.20 Verkehrsführung, -sicherung, -umleitung**
*** Pauschalposition
Einrichtungen zur Verkehrsführung, -sicherung und
-regelung
im Bereich der Baustelle sowie ggf. erforderlicher
Umleitungen nach StVO
und gemäß verkehrsrechtlicher Anordnung unter
Aufrechterhaltung
des Verkehrs aufbauen, vorhalten, warten, unterhalten,
betreiben,
entsprechend Bauablauf des AN, auch mehrfach, umsetzen
und abbauen.
Beschädigte oder abhanden gekommene Teile der
Einrichtungen ersetzen.
Tägliche Kontrollfahrten sind einzurechnen.
Einrichtungen im Zuge der öffentlichen Straßen und Wege
im Bereich der Baustelle, der Lagerflächen,
ggf. erforderlicher Umleitungen und bei den
Baustellenzufahrten.
Nach Beendigung der Baumaßnahme entfernen.
Lichtzeichenanlagen und und Sonstiges.
Menge: 1,000 psch

**02.07.30 Verkehrsflächen reinigen**
*** Pauschalposition
Reinigung aller öffentlichen Verkehrsflächen sowie
Transportwege
im Baubereich für die Dauer der Bauzeit, inkl. aller
Personal-,
Material- und Nebenkosten.
Menge: 1,000 psch

**02.07.40 Lichtzeichenanlage vorhalten**
Vorbeschriebene Lichtsignalanlage vorhalten und
betriebsbereit unterhalten.
Abrechnung nach Kalendertagen, an denen die Anlage
gemäß verkehrsrechtlicher
Anordnung und nach Abstimmung mit dem AG auf der
Baustelle vorgehalten
werden muss.
Menge: 4,000 Wo

**02.07.50 Aufstellen von Gleissperrsignalen Sh 2**
Sicherung der Arbeiten im Gleisbereich durch aufstellen von Gleissperrsignalen (Sh 2).
Gleissperrung mit Sh 2 Scheiben in Absprache mit Auftraggeber aufstellen.
Scheiben stellen und bei Zugfahrten entfernen.
Sh 2 Scheiben nach Anordnung des Eisenbahnbetriebsleiters (EBL) aufstellen und entfernen.
Menge: 2,000 St

*Hinweis: Hinweis zum Bahnübergang Angermünder Straße*
Die Bahnübergang Angermünder Straße:
Der Bahnübergang wird im Zusammenhang mit dem Gleisneubau umgebaut. Die Gleisbauarbeiten werden über den Titel 07 und deren dazugehörigen Positionen, ausgeführt und abgerechnet.

**02.07.60 Planum verdichten**
Planum profilieren und verdichten in Abtragflächen,
Verformungsmodul EV2 mind. 45 MN/m2
Menge: 55,000 m2

**02.07.70 Planumsschutzschicht liefern und einbauen KG 1**
Planumsschutzschicht profilgrerecht herstellen.
Toleranzbereich:
+ 2,0 cm bis - 2,0 cm für die Längsneigung,
+ 1,0 cm bis - 1,0 cm für die Querneigung
Planumsschutzschichtaus KG 1 Material gemäß VDV 612, Ob-Ri 7.7.2.1
Dicke cm ‘30‘
Verformungsmodul EV2 min. 120 MN/m2.
Verdichtungsgrad DPr min. % ‘100‘
Hinweis:
Das Befahren der fertiggestellten PSS mit gummibereiften Fahrzeugen ist nicht zulässig (Entstehung von Spurrillen in den Schutzschichten ist nicht zulässig).
Die Verdichtung ist in Eigenüberwachung gemäß VDV 612, Ob-Ri 7.7.5.4 nachzuweisen.
Menge: 20,000 m3

*Hinweis: Hinweis zum Einbau der Gleistragplatten*
Gleistragplatten- und Bahnübergangsystem für Vignolschienen E49 E1.
Verkehrslast:
Bewehrt für Schienenverkehr mit 250 kN Achslast (gem. Lastbild-LM71) und Straßenverkehr mit 200 kN-Achslast.
Schienenbefestigung:
W14k, inkl. Winkelführungsplatten, Spannklemmen, Schwellenschrauben und Kunststoffzwischenlagen für kontinuierliche Schienenlagerung.
Oberfläche:
Besenstrich mit einer nachgewiesenen Griffigkeit >55 SRT-Einheiten und Dachgefälle
zwischen den Schienenkanälen.

Die Gleistragplatten sind nach Herstellenangaben einzubauen.

Es dürfen nur Gleistragplatten mit einer NE- oder DB-Zulassung eingebaut werden.

**02.07.80 Frostschutzschicht 0/32 liefern und einbauen**
Einbau im Anschluß der Gleistagplatten im Straßenbereich.
Frostschutzschicht 0/32 profilgerecht herstellen.
Toleranzbereich:
+ 2,0 cm bis - 2,0 cm für die Längsneigung,
+ 1,0 cm bis - 1,0 cm für die Querneigung
Bereich: Links und Rechts von der Betontragplatte.
Planumsschutzschicht aus KG 1 Material gemäß BN 918062
Dicke cm '25'
Verformungsmodul EV2 min. 120 MN/m2.
Verdichtungsgrad DPr min. % 100
Hinweis:
RiLi 836. 4107 (13) verbietet das Befahren der fertiggestellten
PSS mit gummibereiften Fahrzeugen.
(ist die Entstehung von Spurrillen in den Schutzschichten nicht zulässig).
Die Verdichtung ist in Eigenüberwachung
nachzuweisen. Sofern keine projektspezifischen anderen
Vorgaben bestehen, ist gemäß "Prüfkatalog für
Eigenüberwachungs- und Kontrollprüfungen" des AG
vorzugehen.
Menge: 10,000 m³

**02.07.90 Feinplanie aus Hartsteinsplitt 2/5 mm herstellen**
Feinplanie aus Hartsteinsplitt 2/5 mm liefern und einbauen.
Dicke: 2-3 cm
Einbaulänge 16,00 m
Zwischentransporte sind einzurechnen und werden nicht gesondert vergütet.
Menge: 50,000 m2

**02.07.100 Gleistragplatten für Schienen E49 E1 liefern und einbauen.**
Gleistragplatte liefern, abladen und mit geeigneten Hebegerät nach Herstellerangaben einbauen.
Dicke der Gleistragplatte: 32 cm
Verfugung der Gleistragplatten und die Kupplungsabweiser sind nach Einbau der Gleitragplatten nach Herstellerangabe einzubauen.
Fugen: Querfugen der Betonplatten
Kupplungsabweiser: Am Anfang und Ende des Bahnüberganges.
Spur: 1435 m
Länge: 15,60 m
Zwischentransporte werden nicht gesondert vergütet.
Menge: 15,600 m

**02.07.110 Entwässerungsrinne liefern und einbauen**
Entwässerungsrinne verzinkt nach Hersteller liefern und einbauen.
Am Anfang und ende der Gleistragplatten.
Menge: 2,000 St

**02.07.120 Fahrschienen liefern und einbauen**
Neue Fahrschienen E49 E1 liefern und nach Herstellerangabe einbauen.
Schienenlänge: 2 x 18,00 m
Hebewerkzeug stellt AN.
Menge: 36,000 m

**02.07.130 Gleisanschluss an Bestandsgleis**
*** Pauschalposition
Der Anschluß an die Gleisanlage ist herzustellen, die Oberbaustoffe werden im Titel 07 geliefert und gelagert.
Länge vor BÜ südlich > 10,00 m
Länge nach BÜ nördlich > 10,00 m
- Gleis ausbauen und entsorgen
- Bettung ausbauen und entsorgen
-Bettung liefern und einbauen
-Gleisanschlüsse maschinell Stopfen und richten.
- Bettungsquerschnitt herstellen
- Die Schwellen und Schienen einbauen und verspannen.
- 4 St. AS-Schweißungen herstellen
- Gleis verspannen
Menge: 1,000 psch

**02.07.140 Schienenkanal verfüllen mit Splitt/Bitumengemisch verfüllen**
Schienenkanal mit gebundenem Splitt (Bitussplitt) nach Herstellerangaben verfüllen und verdichten.
Oberfläche ist mit Heisbitumen oder PU-Verguss nach Herstellerangabe zu verschließen.
Menge: 31,200 m

**02.07.150 Gleisanschluss ans Bestandsgleis**
Menge: 20,000 m

*Hinweis: Hinweis*
Asphaltierarbeiten

**02.07.160 Asphalttragschicht Fahrbahn AC32TS Bindem. 70/100 D 20 cm**
Asphalttragschicht Fahrbahn AC32TS Bindem. 70/100
Asphalttragschicht ZTV Asphalt-StB, in Fahrbahnen,
Mischgutart AC 32 T S,
Bitumen-StB und DIN EN 12591, Schichtdicke 20 cm,
Ort: Seitlich der Gleisanlage
Menge: 30,000 m2

**02.07.170 Schichtenverbund herstellen**
Schichtenverbund durch Ansprühen der Unterlage mit bitumenhaltigem Bindemittel herstellen,
Leicht verschmutzte Unterlage bzw. einzelne
verschmutzte Stellen vorher reinigen.
Kehrgut in Eigentum des AN übernehmen und
einer Verwertung nach Wahl des AN zuführen.
Bindemittel C60BP4-S,
Ansprühmenge ca. 250 g/m2.
Ort: Straßenbereich und Gehwegbereich, Zwischen den Gleisen und äussere Schiene und Firmengelände
Menge: 30,000 m2

**02.07.180 Asphaltbetondeckschicht Fahrbahn AC11DS D 4cm**
Asphaltdeckschicht aus Asphaltbeton, ZTV Asphalt-StB, in
Fahrbahnen, Mischgutart AC 11 D S,
Schichtdicke 4 cm.
Ort: Gleisbereich, sowie die Anschlußflächen zur Straße.
Ausführung: überwiegend Handeinbau
Menge: 30,000 m2

**02.07.190 Fuge anlegen Deckschicht Asphaltbeton B 10mm T 25mm**
Fuge ZTV Fug-StB beim Herstellen der Asphaltschicht anlegen,
Ausführung in der Deckschicht, aus Asphaltverguss, Fugenbreite 10 mm, Fugentiefe 25 mm.
Menge: 31,000 m

**02.07.200 Längsmarkierung Typ II weiß herstellen**
Längsmarkierung Typ II weiß herstellen.
Abgerechnet wird der markierte Strich,
bei Doppelstrichen zwei Striche.
Verkehrsklasse Klasse P 6
Vormarkierung: (mit - ohne) mit
Strichbreite 12 cm
Strich durchgehend,
Material = Heißspritzplastik,
Markierung auf Asphaltbeton,
Mindestschichtdicke 0,6 mm.
Markierung, Seitliche Straßenbegrenzung.
Zeichen 295
Menge: 20,000 m

**02.07.210 Verkehrszeichen Z201-50 Andreaskreuz**
Verkehrszeichen nach Bestimmungen StVO und
RAL-Gütegemeinschaft Verkehrszeichen und
Verkehrseinrichtungen e.V.
Verkehrszeichen-Nummer : Z201-50
Andreaskreuz stehend ohne Blitzpfeil
Material : Aluminium min. 2 mm
B x H : 1350 x 180 mm
Folie Typ 1 (Engineer Grade)
Rückstrahlwert RA1 DIN EN 12899-1
einschl. Befestigung mit Rohrschelle aus Stahl,
feuerverzinkt an
Pfosten d=76 mm
Menge: 4,000 St

**02.07.220 Rohrpfosten aufstellen L = 300 cm**
Rohrpfosten für Beschilderung liefern und im Betonfundament aufstellen,Kopf mit Abdeckkappe wasserdicht verschlossen.
Pfostenlänge 300 cm
Außendurchmesser 76 mm
Wandstärke 2,0 mm
Rohr aus Stahl, feuerverzinkt
Menge: 4,000 St

#### Bereich 02.08 Bahnübergang Coppistraße liefern und einbauen

*Hinweis: Hinweis*
Verkehrsicherung/Sperrung

**02.08.10 Verkehrsrechtliche Anordnungen**
*** Pauschalposition
Verkehrsrechtliche Anordnungen für die Einrichtung der
Verkehrsführung
und -sicherung bei der zuständigen Verkehrsbehörde
vorbereiten,
beantragen und erwirken. Die Beantragung beinhaltet die
Erstellung und
Einreichung aller erf. Pläne (Regel-, Lage-,
Beschilderungspläne usw.) und
Erläuterungs-Berichte, alle anfallenden Gebühren sowie
die Teilnahme an
verkehrsrechtlichen Besprechungen,
Koordinierungs-Besprechungen und
Verkehrsschau vor Ort.
Die Pauschale gilt für alle zur Erreichung der
vertraglich vereinbarten
Leistungen notwendigen verkehrsrechtlichen Anordnungen.
Menge: 1,000 psch

**02.08.20 Verkehrsführung, -sicherung, -umleitung**
*** Pauschalposition
Einrichtungen zur Verkehrsführung, -sicherung und
-regelung
im Bereich der Baustelle sowie ggf. erforderlicher
Umleitungen nach StVO
und gemäß verkehrsrechtlicher Anordnung unter
Aufrechterhaltung
des Verkehrs aufbauen, vorhalten, warten, unterhalten,
betreiben,
entsprechend Bauablauf des AN, auch mehrfach, umsetzen
und abbauen.
Beschädigte oder abhanden gekommene Teile der
Einrichtungen ersetzen.
Tägliche Kontrollfahrten sind einzurechnen.
Einrichtungen im Zuge der öffentlichen Straßen und Wege
im Bereich der Baustelle, der Lagerflächen,
ggf. erforderlicher Umleitungen und bei den
Baustellenzufahrten.
Nach Beendigung der Baumaßnahme entfernen.
Lichtzeichenanlagen und Sonstiges.
Menge: 1,000 psch

**02.08.30 Verkehrsflächen reinigen**
*** Pauschalposition
Reinigung aller öffentlichen Verkehrsflächen sowie
Transportwege
im Baubereich für die Dauer der Bauzeit, inkl. aller
Personal-,
Material- und Nebenkosten.
Menge: 1,000 psch

**02.08.40 Lichtzeichenanlage vorhalten**
Vorbeschriebene Lichtsignalanlage vorhalten und
betriebsbereit unterhalten.
Abrechnung nach Kalendertagen, an denen die Anlage
gemäß verkehrsrechtlicher
Anordnung und nach Abstimmung mit dem AG auf der
Baustelle vorgehalten
werden muss.
Menge: 4,000 Wo

**02.08.50 Aufstellen von Gleissperrsignalen Sh 2.**
Sicherung der Arbeiten im Gleisbereich durch aufstellen von Gleissperrsignalen (Sh 2).
Gleissperrung mit Sh 2 Scheiben in Absprache mit Auftraggeber aufstellen.
Scheiben stellen und bei Zugfahrten entfernen.
Sh 2 Scheiben nach Anordnung des Eisenbahnbetriebsleiters (EBL) aufstellen und entfernen.
Menge: 2,000 St

*Hinweis: Hinweis zum Bahnübergang Coppistraße*
Die Bahnübergang Coppi Straße:
Der Bahnübergang wird im Zusammenhang mit dem Gleisneubau umgebaut. Die Gleisbauarbeiten werden über den Titel 07 und deren dazugehörigen Positionen, ausgeführt und abgerechnet.

**02.08.60 Planum verdichten**
Planum profilieren und verdichten in Abtragflächen,
Verformungsmodul EV2 mind. 45 MN/m2
Menge: 36,000 m2

**02.08.70 Planumsschutzschicht liefern und einbauen KG 1**
Planumsschutzschicht profilgrerecht herstellen.
Toleranzbereich:
+ 2,0 cm bis - 2,0 cm für die Längsneigung,
+ 1,0 cm bis - 1,0 cm für die Querneigung
Bereich Anschlussweiche Nord
Planumsschutzschichtaus KG 1 Material gemäß VDV 612, Ob-Ri 7.7.2.1
Dicke cm ‘30‘
Verformungsmodul EV2 min. 120 MN/m2.
Verdichtungsgrad DPr min. % ‘100‘
Hinweis:
Das Befahren der fertiggestellten PSS mit gummibereiften Fahrzeugen. (ist die Entstehung von Spurrillen in den Schutzschichten nicht zulässig).
Die Verdichtung ist in Eigenüberwachung gemäß VDV 612, Ob-Ri 7.7.5.4 nachzuweisen.
Menge: 12,000 m3

*Hinweis: Hinweis zum Einbau der Gleistragplatten*
Gleistragplatten- und Bahnübergangsystem für Vignolschienen E49 E1.
Verkehrslast:
Bewehrt für Schienenverkehr mit 250 kN Achslast (gem. Lastbild-LM71) und Straßenverkehr mit 200 kN-Achslast.
Schienenbefestigung:
Vossloh W14k, inkl. Winkelführungsplatten, Spannklemmen, Schwellenschrauben und Kunststoffzwischenlagen für kontinuierliche Schienenlagerung.
Oberfläche:
Besenstrich mit einer nachgewiesenen Griffigkeit >55 SRT-Einheiten und Dachgefälle
zwischen den Schienenkanälen.

Die Gleistragplatten sind nach Herstellerangaben einzubauen.

Es dürfen nur Gleistragplatten mit einer NE. oder DB-Zulassung eingebaut werden.

**02.08.80 Frostschutzschicht 0/32.liefern und einbauen**
Einbau im Anschluß der Gleistagplatten im Strassenbereich.
Frostschutzschicht 0/32 profilgerecht herstellen.
Toleranzbereich:
+ 2,0 cm bis - 2,0 cm für die Längsneigung,
+ 1,0 cm bis - 1,0 cm für die Querneigung
Bereich: Links und Rechts von der Betontragplatte.
Planumsschutzschicht aus KG 1 Material gemäß BN 918062
Dicke bis cm '25'
Verformungsmodul EV2 min. 120 MN/m2.
Verdichtungsgrad DPr min. % 100
Hinweis:
RiLi 836. 4107 (13) verbietet das Befahren der fertiggestellten
PSS mit gummibereiften Fahrzeugen.
(ist die Entstehung von Spurrillen in den Schutzschichten nicht zulässig).
Die Verdichtung ist in Eigenüberwachung
nachzuweisen. Sofern keine projektspezifischen anderen
Vorgaben bestehen, ist gemäß "Prüfkatalog für
Eigenüberwachungs- und Kontrollprüfungen" des AG
vorzugehen.
Menge: 10,000 m³

**02.08.90 Feinplanie aus Hartsteinsplitt 2/5 mm herstellen**
Feinplanie aus Hartsteinsplitt 2/5 mm liefern und einbauen.
Dicke: 2-3 cm
Einbaulänge 16,00 m
Zwischentransporte sind einzurechnen und werden nicht gesondert vergütet.
Menge: 50,000 m2

**02.08.100 Gleistragplatten für Schienen E49 E1 liefern und einbauen.**
Gleistragplatte liefern, abladen und mit geeigneten Hebegerät nach Herstellerangaben einbauen.
Dicke der Gleistragplatte: 32 cm
Verfugung der Gleistragplatten und die Kupplungsabweiser sind nach Einbau der Gleitragplatten nach Herstellerangabe einzubauen.
Fugen: Querfugen der Betonplatten
Kupplungsabweiser: Am Anfang und Ende des Bahnüberganges.
Spur: 1435 m
Länge: 15,60 m
Zwischentransporte werden nicht gesondert vergütet.
Menge: 10,400 m

**02.08.110 Entwässerungsrinne liefern und einbauen**
Entwässerungsrinne verzinkt nach Hersteller liefern und einbauen.
Am Anfang und ende der Gleistragplatten.
Menge: 2,000 St

**02.08.120 Fahrschienen liefern und einbauen**
Neue Fahrschienen E49 E1 liefern und nach Herstellerangabe einbauen.
Schienenlänge: 2*18,00 m
Hebewerkzeugstellt An.
Menge: 30,000 m

**02.08.130 Gleisanschluss an Bestandsgleis**
*** Pauschalposition
Der Anschluß an die Gleisanlage ist herzustellen, die Oberbaustoffe werden im Titel 07 geliefert und abgelagen.
Länge vor Bü. südlich > 10,00 m
Länge nach Bü. bis Weiche 44 > 22,00 m
- Gleis ausbauen und entsorgen
- Bettung ausbauen und entsorgen
-Bettung liefern und einbauen
-Gleisanschlüsse maschinell Stopfen und richten.
- Bettungequerschnitt herstellen
- Die Schwellen und Schienen einbauen und verspannen.
- 4 St. AS-Schweißungen herstellen
- Gleis verspannen
Menge: 1,000 psch

**02.08.140 Schienenkanal vergiesen mit Splitt/Bitumengemisch verfüllen**
Schienenkanal mit gebundenem Splitt (Bitussplitt) nach Herstellerangaben verfüllen und verdichten.
Oberfläche ist mit Heisbitumen oder PU-Verguss nach Herstellerangabe zu verschließen.
Menge: 20,800 m

*Hinweis: Hinweis*
Asphaltierarbeiten

**02.08.150 Asphalttragschicht Fahrbahn AC32TS Bindem. 70/100 D 20 cm**
Asphalttragschicht Fahrbahn AC32TS Bindem. 70/100
Asphalttragschicht ZTV Asphalt-StB, in Fahrbahnen,
Mischgutart AC 32 T S,
Bitumen-StB und DIN EN 12591, Schichtdicke 20 cm,
Ort: Seitlich der Gleisanlage
Menge: 30,000 m2

**02.08.160 Schichtenverbund herstellen**
Schichtenverbund durch Ansprühen der Unterlage mit bitumenhaltigem Bindemittel herstellen,
Leicht verschmutzte Unterlage bzw. einzelne
verschmutzte Stellen vorher reinigen.
Kehrgut in Eigentum des AN übernehmen und
einer Verwertung nach Wahl des AN zuführen.
Bindemittel C60BP4-S,
Ansprühmenge ca. 250 g/m2.
Ort: Straßenbereich und Gehwegbereich, Zwischen den Gleisen und äussere Schiene und Firmengelände
Menge: 30,000 m2

**02.08.170 Asphaltbetondeckschicht Fahrbahn AC11DS D 4cm**
Asphaltdeckschicht aus Asphaltbeton, ZTV Asphalt-StB, in
Fahrbahnen, Mischgutart AC 11 D S,
Schichtdicke 4 cm.
Ort: Gleisbereich, sowie die Anschlußflächen zur Straße.
Ausführung: überwiegend Handeinbau
Menge: 30,000 m2

**02.08.180 Fuge anlegen Deckschicht Asphaltbeton B 10mm T 25mm**
Fuge ZTV Fug-StB beim Herstellen der Asphaltschicht anlegen,
Ausführung in der Deckschicht, aus Asphaltverguss, Fugenbreite 10 mm, Fugentiefe 25 mm.
Menge: 31,000 m

**02.08.190 Längsmarkierung Typ II weiß herstellen**
Längsmarkierung Typ II weiß herstellen.
Abgerechnet wird der markierte Strich,
bei Doppelstrichen zwei Striche.
Verkehrsklasse Klasse P 6
Vormarkierung: (mit - ohne) mit
Strichbreite 12 cm
Strich durchgehend,
Material = Heißspritzplastik,
Markierung auf Asphaltbeton,
Mindestschichtdicke 0,6 mm.
Markierung, Seitliche Straßenbegrenzung.
Zeichen 295
Menge: 20,000 m

**02.08.200 Verkehrszeichen Z201-50 Andreaskreuz**
Verkehrszeichen nach Bestimmungen StVO und
RAL-Gütegemeinschaft Verkehrszeichen und
Verkehrseinrichtungen e.V.
Verkehrszeichen-Nummer : Z201-50
Andreaskreuz stehend ohne Blitzpfeil
Material : Aluminium min. 2 mm
B x H : 1350 x 180 mm
Folie Typ 1 (Engineer Grade)
Rückstrahlwert RA1 DIN EN 12899-1
einschl. Befestigung mit Rohrschelle aus Stahl,
feuerverzinkt an
Pfosten d=76 mm
Menge: 4,000 St

**02.08.210 Rohrpfosten aufstellen L = 300 cm**
Rohrpfosten für Beschilderung liefern und im Betonfundament aufstellen,Kopf mit Abdeckkappe wasserdicht verschlossen.
Pfostenlänge 300 cm
Außendurchmesser 76 mm
Wandstärke 2,0 mm
Rohr aus Stahl, feuerverzinkt
Menge: 4,000 St

#### Bereich 02.09 Stundenlohnarbeiten

*Hinweis: Hinweis*
Hinweis:
Stundenlohnarbeiten sind vorab bei Auftraggeber/Bauleitung  anzukündigen bzw. nur mit vorheriger Zustimmung der Bauleitung auszuführen. Stundenlohnzettel sind innerhalb von 6 Werktagen nach Vollendung vorzulegen. Nachträglich vorgelegte Stundenlohnzettel werden nicht anerkannt. Es werden nur auf der Baustelle geleistete Stunden anerkannt. Die vom Auftragnehmer oder seinem Bevollmächtigten (örtliche Bauleitung) unterzeichneten Stundenlohnzettel müssen für jeden Kalendertag getrennt ausgestellt werden.

Abrechnung:
Die im Leistungsverzeichnis vorgesehenen Stundenlohnarbeiten (Löhne) sind im Wesentlichen für die nicht genau zu erfassenden und wegen verschiedener Erschwernisse nicht kalkulierbaren Arbeiten, sowie für verschiedene Provisorien und Anpassarbeiten vorgesehen. Alle auf Nachweis auszuführenden Arbeiten bis zur Gesamt-Fertigstellung werden nach diesen Preisen abgerechnet.
Durch den Unternehmerzuschlag sind sämtliche bei der Ausführung von Stundenlohnarbeiten entstehenden Einzel- und Gemeinkosten, anteilige Baustellengehaltskosten, Ausfallstunden, sowie Wagnis und Gewinn abgegolten. In den Lohnnebenkosten sind alle Nebenkosten, wie Auslösungen, Wegegelder, Unterkunfts- und Übernachtungsgelder Kosten der Familienheimfahrten, Beförderungskosten und Wegezeitentschädigungen der auf der Baustelle beschäftigten Arbeitnehmer enthalten. Die im Leistungsverzeichnis vorgesehenen Massen sind geschätzt. Auf einen Verbrauch hat der Unternehmer keinen Anspruch."

**02.09.10 Spezialbaufacharbeiter/-in sämtliche Kosten/Zuschläge**
Stundenlohnarbeiten durch Spezialbaufacharbeiter/-in
der Verrechnungssatz für die jeweilige Arbeitskraft umfasst sämtliche Aufwendungen wie Lohn- und Gehaltskosten, Lohn- und Gehaltsnebenkosten, Zuschläge, lohngebundene und lohnabhängige Kosten, sonstige Sozialkosten, Gemeinkosten, Wagnis und Gewinn.
Menge: 10,000 h

**02.09.20 Bauwerker/-in sämtliche Kosten/Zuschläge**
Stundenlohnarbeiten durch Bauwerker/-in
der Verrechnungssatz für die jeweilige Arbeitskraft umfasst sämtliche Aufwendungen wie Lohn- und Gehaltskosten, Lohn- und Gehaltsnebenkosten, Zuschläge, lohngebundene und lohnabhängige Kosten, sonstige Sozialkosten, Gemeinkosten, Wagnis und Gewinn.
Menge: 10,000 h

**02.09.30 LKW Fahrer/-in 5-8t**
LKW, mit Fahrer/-in, einsetzen,
der Verrechnungssatz für die jeweilige Arbeitskraft umfasst sämtliche Aufwendungen wie Lohn- und Gehaltskosten, Lohn- und Gehaltsnebenkosten, Zuschläge, lohngebundene und lohnabhängige Kosten, sonstige Sozialkosten, Gemeinkosten, Wagnis und Gewinn, der Verrechnungssatz für das Gerät umfasst sämtliche Aufwendungen für den Betrieb, Gemeinkosten, Wagnis und Gewinn, Nutzlast 5 bis 8 t.
Menge: 10,000 h

**02.09.40 LKW Fahrer/-in 8-12t**
LKW, mit Fahrer/-in, einsetzen,
der Verrechnungssatz für die jeweilige Arbeitskraft umfasst sämtliche Aufwendungen wie Lohn- und Gehaltskosten, Lohn- und Gehaltsnebenkosten, Zuschläge, lohngebundene und lohnabhängige Kosten, sonstige Sozialkosten, Gemeinkosten, Wagnis und Gewinn.
der Verrechnungssatz für das Gerät umfasst sämtliche Aufwendungen für den Betrieb, Gemeinkosten, Wagnis und Gewinn, Nutzlast 8 bis 12 t.
Menge: 10,000 h

**02.09.50 LKW Fahrer/-in 12-20t**
LKW, mit Fahrer/-in, einsetzen,
der Verrechnungssatz für die jeweilige Arbeitskraft umfasst sämtliche Aufwendungen wie Lohn- und Gehaltskosten, Lohn- und Gehaltsnebenkosten, Zuschläge, lohngebundene und lohnabhängige Kosten, sonstige Sozialkosten, Gemeinkosten, Wagnis und Gewinn.
der Verrechnungssatz für das Gerät umfasst sämtliche Aufwendungen für den Betrieb, Gemeinkosten, Wagnis und Gewinn, Nutzlast 12 bis 20 t.
Menge: 10,000 h

**02.09.60 Grader Fahrer/-in bis 55kW**
Grader, mit Fahrer/-in, einsetzen,
der Verrechnungssatz für die jeweilige Arbeitskraft umfasst sämtliche Aufwendungen wie Lohn- und Gehaltskosten, Lohn- und Gehaltsnebenkosten, Zuschläge, lohngebundene und lohnabhängige Kosten, sonstige Sozialkosten, Gemeinkosten, Wagnis und Gewinn.
der Verrechnungssatz für das Gerät umfasst sämtliche Aufwendungen für den Betrieb, Gemeinkosten, Wagnis und Gewinn, Motorleistung bis 55 kW.
Menge: 10,000 h

**02.09.70 Planierraupe Fahrer/-in 37-55kW**
Planierraupe, mit Fahrer/-in, einsetzen,
der Verrechnungssatz für die jeweilige Arbeitskraft umfasst sämtliche Aufwendungen wie Lohn- und Gehaltskosten, Lohn- und Gehaltsnebenkosten, Zuschläge, lohngebundene und lohnabhängige Kosten, sonstige Sozialkosten, Gemeinkosten, Wagnis und Gewinn.
der Verrechnungssatz für das Gerät umfasst sämtliche Aufwendungen für den Betrieb, Gemeinkosten, Wagnis und Gewinn, Motorleistung 37 bis 55 kW.
Menge: 10,000 h

**02.09.80 Tandemwalze Bedienungspersonal Glattmantel 10-15t**
Tandemwalze, mit Bedienungspersonal, einsetzen,
der Verrechnungssatz für die jeweilige Arbeitskraft umfasst sämtliche Aufwendungen wie Lohn- und Gehaltskosten, Lohn- und Gehaltsnebenkosten, Zuschläge, lohngebundene und lohnabhängige Kosten, sonstige Sozialkosten, Gemeinkosten, Wagnis und Gewinn.
der Verrechnungssatz für das Gerät umfasst sämtliche Aufwendungen für den Betrieb, Gemeinkosten, Wagnis und Gewinn, statisch, mit Glattmantel, Masse im Betriebszustand 10 bis 15 t.
Menge: 10,000 h

**02.09.90 Minibagger Fahrer/-in**
Minibagger, mit Fahrer/-in, einsetzen,
der Verrechnungssatz für die jeweilige Arbeitskraft umfasst sämtliche Aufwendungen wie Lohn- und Gehaltskosten, Lohn- und Gehaltsnebenkosten, Zuschläge, lohngebundene und lohnabhängige Kosten, sonstige Sozialkosten, Gemeinkosten, Wagnis und Gewinn.
der Verrechnungssatz für das Gerät umfasst sämtliche Aufwendungen für den Betrieb, Gemeinkosten, Wagnis und Gewinn, Fahrwerk mit Ketten.
Menge: 10,000 h

**02.09.100 Hydraulikbagger Fahrer/-in Tieflöffel 10-15t**
Hydraulikbagger, mit Fahrer/-in, einsetzen,
der Verrechnungssatz für die jeweilige Arbeitskraft umfasst sämtliche Aufwendungen wie Lohn- und Gehaltskosten, Lohn- und Gehaltsnebenkosten, Zuschläge, lohngebundene und lohnabhängige Kosten, sonstige Sozialkosten, Gemeinkosten, Wagnis und Gewinn.
der Verrechnungssatz für das Gerät umfasst sämtliche Aufwendungen für den Betrieb, Gemeinkosten, Wagnis und Gewinn, Fahrwerk mit Ketten, mit Tieflöffel, Masse im Betriebszustand 10 bis 15 t.
Menge: 10,000 h

**02.09.110 Radlader Fahrer/-in 37-55kW**
Radlader, mit Fahrer/-in, einsetzen,
der Verrechnungssatz für die jeweilige Arbeitskraft umfasst sämtliche Aufwendungen wie Lohn- und Gehaltskosten, Lohn- und Gehaltsnebenkosten, Zuschläge, lohngebundene und lohnabhängige Kosten, sonstige Sozialkosten, Gemeinkosten, Wagnis und Gewinn.
der Verrechnungssatz für das Gerät umfasst sämtliche Aufwendungen für den Betrieb, Gemeinkosten, Wagnis und Gewinn, Motorleistung 37 bis 55 kW.
Menge: 10,000 h

**02.09.120 Zweiwegebagger 15-20t**
Zweiwegebagger, einsetzen,
der Verrechnungssatz für die jeweilige Arbeitskraft umfasst sämtliche Aufwendungen wie Lohn- und Gehaltskosten, Lohn- und Gehaltsnebenkosten, Zuschläge, lohngebundene und lohnabhängige Kosten, sonstige Sozialkosten, Gemeinkosten, Wagnis und Gewinn.
der Verrechnungssatz für das Gerät umfasst sämtliche Aufwendungen für den Betrieb, Gemeinkosten, Wagnis und Gewinn, Masse im Betriebszustand 15 bis 20 t.
Menge: 10,000 h

**02.09.130 Bohrhammer Werkzeug Bedienungspersonal bis 0,25kW**
Bohrhammer einschl. Werkzeug, mit Bedienungspersonal, einsetzen,
der Verrechnungssatz für die jeweilige Arbeitskraft umfasst sämtliche Aufwendungen wie Lohn- und Gehaltskosten, Lohn- und Gehaltsnebenkosten, Zuschläge, lohngebundene und lohnabhängige Kosten, sonstige Sozialkosten, Gemeinkosten, Wagnis und Gewinn.
der Verrechnungssatz für das Gerät umfasst sämtliche Aufwendungen für den Betrieb, Gemeinkosten, Wagnis und Gewinn, Leistung bis 0,25 kW.
Menge: 10,000 h

**02.09.140 Rüttelpl. Bedienungspersonal 10-12kN**
Rüttelplatte, mit Bedienungspersonal, einsetzen,
der Verrechnungssatz für die jeweilige Arbeitskraft umfasst sämtliche Aufwendungen wie Lohn- und Gehaltskosten, Lohn- und Gehaltsnebenkosten, Zuschläge, lohngebundene und lohnabhängige Kosten, sonstige Sozialkosten, Gemeinkosten, Wagnis und Gewinn.
der Verrechnungssatz für das Gerät umfasst sämtliche Aufwendungen für den Betrieb, Gemeinkosten, Wagnis und Gewinn, Wuchtkraft 10 bis 12 kN.
Menge: 10,000 h

### Titel 03 Abschnitt 2: Angemünderstraße - Weiche 6, Km 4,500 - Km 5,650

*Hinweis: Gleisbauarbeiten von km 4,500 - Km 4,545 und Gleis 44*

#### Bereich 03.01 Rückbau Gleise Km 4,500 - Km 4,545 und Gleis 44

**03.01.10 Fahrschienen ausbauen und seitlich lagern**
Fahrschienen S49 der nach genannten Positionen
ausbauen und seitlich zum Wiedereinbau lagern.
Schienen- und Schwellenkleineisen, sowie die Rippenplatten sind zu demontieren, verladen, transportieren und vom AN zu entsorgen. Der Erlös ist in die Position einzurechnen.
Ausbaulängen bis 60 m
Laschenstöße und die Laschenlöcher durch Schienentrennschnitte aufzulösen.
Menge: 1016,000 m

**03.01.20 Zuführungsgleis, S49 auf Betonschwelle mit K-Bau ausbauen.**
Betonschwelle Bs 65/66 mit Federnagel-Oberbau im Wechsel mit Betonhalbschwelle ausbauen.
Schwellenlänge 2,60 m
Betonschwellen und Schienenstücke.-u. Schwellenkleineisen, transportieren und getrennt am Lagerplatz des AN lagern.
Die Schwellen und Schienenstücke sind vom AN zu entsorgen, einschließlich der entsprechenden Entsorgungsnachweise.
Abgerechnet wird nach Entsorgungsnachweisen.
Schrotterlös ist in den Positionen einzurechnen.
Abgerechnet wird nach Gleislänge.
Menge: 508,000 m

#### Bereich 03.02 Arbeiten an der Gleisbettung (Rückbau)

**03.02.10 Gleisschotter aufnehmen, reinigen und einbauen**
Gleisschotter aufnehmen, reinigen und als Unterschotter wieder einbauen. Restbettung ist auf einen Lagerplatz des AN. zu transportieren, aufhäufen und zu lagern.
Reinigen der Bettung bis 20 cm UKSCHW.,
Breite = 4,00 m
Korngröße nach Obri-NE, Achslast von 22,5 to.
Gleisschotter aus dem Fahrbahnbereich des Gleises und Weichen.
Abtragtiefe bis 0,60m von Schienenoberkante.(SO)
Menge: 895,480 m3

**03.02.20 Bettung aufnehmen, transportieren und abladen.**
Bettung profilgerecht oder nach Unterlagen
des AG lösen, laden, fördern und die Lagerfläche des AN transportieren, abladen und Bildung von Haufwerken.
Kiesbettung 0/16 mm bis 0/32 mm.
Kiesbettung aus dem Fahrbahnbereich des Gleises.
Abtragtiefe bis 0,60 m von Schienenoberkante.(SO)
Menge: 64,000 m3

**03.02.30 Boden- u. Randwegmaterial lösen. transportieren und abladen.**
Boden- u. Randwegmaterial 0/16-0/32 mm, profilgerecht oder nach Unterlagen des AG lösen, laden, fördern und die Lagerfläche des AN transportieren, abladen und Bildung von Haufwerken.
Boden bis Klasse 3-5
Boden.- und Randwegmaterial aus dem Fahrbahnbereich des Gleises und Weichen.
Abtragtiefe bis 0,10 m von Schienenoberkante.
Menge: 50,000 m3

#### Bereich 03.03 Entsorgung von Bettungsstoffen

**03.03.10 Probenahmekonzept Bettungsstoffe nach LAGA PN 98**
*** Pauschalposition
Erstellung eines Probenahmekonzeptes für Bettungsstoffe nach LAGA PN 98 (LAGA M32, PN 98) unter Berücksichtigung der Ersatzbaustoffverordnung (ErsatzbaustoffV) und der einschlägigen DIN-Normen (z.B. DIN 19698). Festlegung der Probenahmestellen und Probenanzahl je Los / Haufwerk, Definition der Untersuchungsparameter gemäß ErsatzbaustoffV Anlage 1 Tabelle 2 (Materialklassen GS-0 bis GS-3) sowie ggf. zusätzlicher Parameter nach Anlage 4. Abstimmung mit der Auftraggeberin / dem Auftraggeber. Lieferung eines schriftlichen Probenahmeplans.
Menge: 1,000 psch

**03.03.20 Probenahme Bettungsstoffe nach LAGA PN 98**
Fachgerechte, repräsentative Probenahme von Bettungsstoffe gemäß LAGA PN 98 einschließlich: Bildung homogener Untersuchungslosen / Haufwerke, Entnahme der erforderlichen Einzel- und Laborproben mit geeigneten Geräten, Dokumentation der Probenahme (Probenahmeprotokoll nach LAGA PN 98) mit Angabe von Entnahmepunkten, Tiefen, Zeitpunkt, Probennummern, Menge und Fotodokumentation, Herstellung und Kennzeichnung der Labor- und Rückstellproben, Verpackung, Konservierung, Zwischenlagerung und Transport der Proben zur akkreditierten Untersuchungsstelle (DIN EN ISO/IEC 17025). Probenahme losweise entsprechend PN 98 und Projektvorgabe.
Menge: 11,000 St

**03.03.30 Laboranalytik Bettungsstoffe GS-0 bis GS-3**
Analytische Untersuchung der Bettungsstoffe proben in einem nach DIN EN ISO/IEC 17025 akkreditierten Labor gemäß ErsatzbaustoffV, insbesondere: Durchführung der Elutionsversuche nach DIN 19528 und/oder DIN 19529 (je nach Korngröße) zur Ermittlung der Eluatkonzentrationen der maßgeblichen Parameter (u.a. pH-Wert, elektrische Leitfähigkeit, Atrazin, Bromacil, Diuron, Glyphosat, AMPA, Simazin, sonstige Herbizide, MKW, PAK15) gemäß Anlage 1 Tabelle 2 ErsatzbaustoffV. Ggf. zusätzliche Feststoffanalytik (z.B. PAK16, Schwermetalle) nach Auftraggebervorgabe. Erstellung eines Prüfberichts mit Angabe der Messwerte, der verwendeten Normverfahren und einer vorläufigen Einstufung in die Materialklassen GS-0, GS-1, GS-2 oder GS-3.
Menge: 11,000 St

**03.03.40 Auswertung und Klassifizierung Bettungsstoffe**
Auswertung der Laborergebnisse und Klassifizierung des Bettungsstoffs in die Materialklassen GS-0, GS-1, GS-2 oder GS-3 gemäß ErsatzbaustoffV Anlage 1 Tabelle 2 und Anlage 2/3. Erstellung einer zusammenfassenden Bewertungsdokumentation je Los / Haufwerk mit Zuordnung der Proben, Angabe der jeweiligen Materialklasse, Benennung der zulässigen Einbauweisen nach ErsatzbaustoffV (Verwertungsmöglichkeiten) sowie Vorschlag zur Entsorgung (Entsorgungswege / Abfallschlüssel nach AVV), sofern eine Verwertung nicht möglich ist.
Menge: 11,000 St

**03.03.50 Laden des Materials**
Laden des Haufwerks vom Zwischenlager des AG mittels geeignetem Ladegerät inkl. aller mit dem Laden verbundenen sonstigen Kosten.
Nach Beendigung der Abfuhr ist das Zwischenlager zu reinigen und das anfallende Material entsprechend zu entsorgen.
Menge: 700,000 t

**03.03.60 Verwertung Bettungsstoffe GS-0**
Transport und Verwertung von nicht belastetem Bettungsstoffe der Materialklasse GS-0 (gemäß Einstufung nach ErsatzbaustoffV) aus dem Gleiskörper bzw. Zwischenlager, einschließlich Lösen und Ausbauen, Zwischenlagerung, ggf. Siebung/Abtrennung störender Bestandteile, Verladen auf Transportmittel, Transport zu einer zugelassenen Verwertungsanlage (z.B. Aufbereitungsanlage für Gleisschotter / Ersatzbaustoffe), Entladung und Verwertung gemäß ErsatzbaustoffV (z.B. Wiedereinbau als Gleisschotter oder Verwendung nach Anlage 2/3). Einschließlich aller Nebenleistungen und Kosten sowie Nachweisführung (Wiegescheine, Verwertungsnachweise).
Menge: 100,000 t

**03.03.70 Verwertung Bettungsstoffe GS-1**
Transport und Verwertung von Bettungsstoffe der Materialklasse GS-1 (gemäß Einstufung nach ErsatzbaustoffV) aus dem Gleiskörper bzw. Zwischenlager, einschließlich Lösen und Ausbauen, Zwischenlagerung, ggf. Siebung/Abtrennung störender Bestandteile, Verladen, Transport zu einer zugelassenen Verwertungsanlage und Verwertung in zulässigen Einbauweisen nach ErsatzbaustoffV (Anlage 2/3), vorzugsweise im Bahnbereich oder Straßenbau. Einschließlich aller Nebenleistungen und Kosten sowie Nachweisführung (Wiegescheine, Verwertungsnachweise).
Menge: 100,000 t

**03.03.80 Verwertung Bettungsstoffe GS-2**
Transport und Verwertung von Bettungsstoffe der Materialklasse GS-2 (gemäß Einstufung nach ErsatzbaustoffV) aus dem Gleiskörper bzw. Zwischenlager, einschließlich Lösen und Ausbauen, Zwischenlagerung, ggf. Siebung/Abtrennung störender Bestandteile, Verladen, Transport zu einer zugelassenen Verwertungs- oder Aufbereitungsanlage, Verwertung ausschließlich in zulässigen technischen Bauwerken gemäß ErsatzbaustoffV (Anlage 2/3). Einschließlich aller Nebenleistungen und Kosten sowie Nachweisführung (Wiegescheine, Verwertungsnachweise).
Menge: 200,000 t

**03.03.90 Entsorgung Bettungsstoffe GS-3**
Transport und Entsorgung von belastetem Bettungsstoffe der Materialklasse GS-3 (gemäß Einstufung nach ErsatzbaustoffV) aus dem Gleiskörper bzw. Zwischenlager, einschließlich Lösen und Ausbauen, Zwischenlagerung und ggf. Konditionierung, Verladen auf geeignete Transportmittel, Transport zu einer zugelassenen Behandlungs- oder Beseitigungsanlage (z.B. Deponie oder Behandlungsanlage) gemäß Kreislaufwirtschaftsgesetz und Deponiezulassung, Entladung, Annahmekontrolle und ordnungsgemäße Beseitigung / Behandlung. Einschließlich aller Nebenleistungen und Kosten sowie Nachweisführung nach Nachweisverordnung (Entsorgungsnachweise, Begleitscheine, Wiegescheine).
Menge: 200,000 t

**03.03.100 Entsorgung Bettungsstoffe >GS-3**
Transport und Entsorgung von belastetem Bettungsstoffe der Materialklasse >GS-3 (gemäß Einstufung nach ErsatzbaustoffV) aus dem Gleiskörper bzw. Zwischenlager, einschließlich Lösen und Ausbauen, Zwischenlagerung und ggf. Konditionierung, Verladen auf geeignete Transportmittel, Transport zu einer zugelassenen Behandlungs- oder Beseitigungsanlage (z.B. Deponie oder Behandlungsanlage) gemäß Kreislaufwirtschaftsgesetz und Deponiezulassung, Entladung, Annahmekontrolle und ordnungsgemäße Beseitigung / Behandlung. Einschließlich aller Nebenleistungen und Kosten sowie Nachweisführung nach Nachweisverordnung (Entsorgungsnachweise, Begleitscheine, Wiegescheine).
Menge: 100,000 t

**03.03.110 Zwischenlagerung Bettungsstoffe Baustelle**
*** Pauschalposition
Herstellen und Betreiben eines temporären Zwischenlagers für ausgebauten Gleisschotter aller Materialklassen (GS-0 bis GS-3) auf der Baustelle, einschließlich Herstellen der Lagerfläche (ggf. mit Abdichtung und Oberflächenentwässerung nach behördlichen Vorgaben), getrennte Lagerung nach Losen / Materialklassen mit Beschilderung, innerbetrieblicher Umschlag sowie Rückbau der Lagerfläche nach Abschluss der Maßnahme. Einschließlich aller Nebenleistungen und Kosten.
Menge: 1,000 psch

#### Bereich 03.04 Gleisneubau km 4,500 - Km 4,545 und Gleis 44

**03.04.10 Neue Bettung liefern und einbauen**
Neue Bettung auf Fahrzeugen gem. Wahl des AN liefern,
entladen und als Unterschotter einbauen.
Bereiche: Vor und nach Bahnübergang Angermünder Str.
Gleisschotter der Körnung 1 gem. DBS 918 061.
Bettungsstoff als 'Unterschotter auf dem vorhandenen Unterbau einbauen.'
Toleranzbereich:
+ 2,0 cm bis - 2,0 cm für die Längsneigung,
+ 1,0 cm bis - 1,0 cm für die Querneigung

Das Laden und Transportieren innerhalb der Baustelle
wird nicht gesondert vergütet.
Menge: 100,000 t

**03.04.20 Aufgearbeitete Spannbetonschwelle B 70 W54 liefern und einbauen**
Spannbetonschwellen B 70 W-54 mit kompletter
W-Befestigung transportieren, an Einbaustelle entladen und
auf Unterbau oder Bettungsplanum in zusammenhängenden
Abschnitten, Schwellenabstand 65 cm, einbauen.
Länge 2,40 m-2,60 m, aus Beton, Gewicht >. 240 kg-320 kg, einschl. der vorhandenen W-Befestigung.

Oberbauform  W54-B58-1538 (Aufgearbeitet)
Menge: 852,000 St

*Hinweis: Hinweis*
Die vorhandenen Schienenstöße sind aufzulösen, die Schienen sind hinterhalb den Bohrungen abzuschneiden.
Die Arbeiten sind vor dem Ausbau oder bei der Gleismontage, nach Wahl des AN auszuführen.

**03.04.30 Schienenstöße auflösen**
Die vorhandenen Schienenstöße sind aufzulösen,
dazu sind die Schienen mittels Trennschnitte, hinterhalb den Bohrungen zu trennen.
Die Trennschnitte sind werden nicht gesondert vergütet.
Die Schienenstücke sind aufzunehmen und zu entsorgen.
Das verziehen der Schiene zum Wiedereinbau ist in die Position einzurechnen.
Das Schienenverziehen zur neuen Einbaustelle ist in die Pos einzurechnen.
Abgerechnet wird nach St. Stoß.
Menge: 12,000 St

**03.04.40 Gebrauchte S49 Schienen liefern und abladen**
Gebrauchte S49 auf Fahrzeugen gem. Wahl
des AN liefern, abladen im Gleis und profilgerecht
lagern auf den bestehenden Schwellenköpfen
oder in Gleismitte.
Mindesthöhe 146 mm
Vignolschienen S49, Güte R260, mind. 880 N/mm2,
Enden gesägt, ungelocht, L = 15 m,
gerade Schienenform, Schienenlänge:
Mindestlänge ist 15 m
Menge: 90,000 m

**03.04.50 Gebrauchte Schienen einbauen, bis 18 m**
Gleismontage:
Fahrschienen zusammen mit der Gleiserneuerung
einbauen.
'Schienen seitlich gelagert aufsetzen und montieren,
Schienen mit Notlaschen verbinden, Stoßlücken
herstellen'
Länge der einzubauenden Schiene bis 18 m.
Abgerechnet wird nach Schienenlänge.
AN stellt Hebezeug
Oberbauform W 54 - 1538 - B70
Inkl. verziehen der Schiene in Längsrichtung bis 100 m
Winkellage der Schwellen ist zu kontrollieren und
herzustellen
Menge: 60,000 m

**03.04.60 Fahrschiene einbauen bis 18 m**
Gleismontage:
Vorhandene Fahrschiene, seitlich gelagert einbauen,
'Schienen seitlich gelagert aufsetzen und montieren,
Schienen mit Notlaschen verbinden, Stoßlücken
herstellen'
Länge der einzubauenden Schiene bis 18 m.
Abgerechnet wird nach Schienenlänge.
AN stellt Hebezeug
Oberbauform W 54 - 1538 - B70
Inkl. verziehen der Schiene in Längsrichtung bis 10 m
Winkellage der Schwellen ist zu kontrollieren und
herzustellen
Menge: 1024,000 m

**03.04.70 Fahrschiene trennen mech.**
Fahrschiene trennen, mechanisch, abgerechnet wird nach Anzahl der Trennschnitte.
Schiene 49E1
Abgerechnet wird nach St.-Trennschnitt
Menge: 30,000 St

**03.04.80 Bettung liefern**
Bettung auf Fahrzeugen gem. Wahl des AN liefern,
entladen,
Gleisschotter der Körnung 1 gem. DBS 918 061.
Bettungsstoff für 'Verfüllschotter, für Verdichtgang, 1.
und 2.
Die Gleise u. Weichen sind vor Beginn der Stopfarbeiten und zwischen den Stopfgängen zu verfüllen.'

Das Laden und Transportieren innerhalb der Baustelle
wird nicht gesondert vergütet.
Menge: 768,000 t

**03.04.90 Gleise stopfen,richten und verdichten**
Gleis in Arbeitsgängen durcharbeiten
(stopfen, richten und verdichten).
Arbeitsgänge bestehende aus:

   - Verdichtgang
   - 1. Stabilisierung
   - 2. Stabilisierun
Gerät 'kombinierter Stopf-Richtmaschine'
Die Anforderungen, insbesondere die Grenzwerte für
maximale Hebe- und Richtwerte, sowie Toleranzwerte und
Auslauframpen gem. Ril 824.2310 sind zu beachten bzw.
einzuhalten.
Einschließlich sämtlicher Vor- und Nachmessungen
Werte anschreiben und nach angeschriebenen Werten
heben, richten und verdichten.
Schwellen im Bereich behindernder Anlagen, z.B.
Kontakte, Schächte, Indusimagnete etc., von Hand
stopfen.
Vor und zwischen den Arbeitsgängen sind die
Schwellenfächer und die Schwellen vor Kopf mit Schotter
zu versehen, einschließlich.
Hinter dem letzten Arbeitsgang Bettungsquerschnitt
herstellen.

Abgerechnet wird nach m-Gleis
Menge: 508,000 m

**03.04.100 AS-Schweißung,Gl. SkV S49**
Aluminotherm-Verbindungsschweißung in Gleisen,
mit kurzer Vorwärmung (SkV). als schwebender
Stoß, Schweißwulst im Bereich der Laschenkammer sowie
Schienenfuß beidseitig schleifen.
Laschen ausbauen,
Kleineisen im Bereich der Schweißung lösen, ausbauen
und nach der Schweißung einbauen und verspannen.
Zwischenlage aus- und einbauen, Vorbereiten und
Herstellen der Schweißlücke, Schienenkopf profilgerecht
schleifen, Schweißung und Schotterbett säubern,
Verschlagen, stopfen einschl. Bettungsarbeiten von
einer Schwelle und Gestellung einer Schweißaufsicht.
'einschl. Stoffe liefern'.
Schienen sind eingebaut.
Schienenform 'S49',
Schienenmindestzugfestigkeit in N/mm2 '880'.
Menge: 36,000 St

**03.04.110 Scheißstöße schälen**
Vorhandene Schweißstöße schälen.
Schweißwulst an der Schiene S49 mit geeignete Gerät beseitigen.
Die Arbeiten darf nur von einen zertifizierten Oberbauschweißer ausgeführt werden.
Menge: 10,000 St

*Hinweis: Hinweis*
Fachbauleiter Spannungsausgleich ist von der ausführenden Firma zu stellen und in den Verspannpositionen einzurechen.

**03.04.120 Spannungsausgleich**
Spannungsausgleich bei natürlicher Wärme, abgerechnet
wird nach Schienenlänge.

Hinweis:
Muss mit Wärmegerät künstl. Wärme zugeführt
werden, wird nur eine der nachstehenden
Zulage-Positionen gewährt. Abgerechnet werden
die tatsächlich angefallenen Mengen dieser
Positionen.
Menge: 1300,000 m

**03.04.130 Spannungsausgleich bis 10 K**
Zulage zur Pos. wie zuvor
Spannungsausgleich >0 bis 10 K unter Verspanntemperatur. Schienen mit Wärmegeräten längen.
Abgerechnet wird nach Schienenlänge.
Menge: 500,000 m

**03.04.140 Spannungsausgleich bis 15 K**
Zulage zur Pos. wie zuvor in vollem Wortlaut
beschrieben
Spannungsausgleich >10 bis 15 K unter Verspanntemperatur. Schienen mit Wärmegeräten längen.
Abgerechnet wird nach Schienenlänge.
Menge: 500,000 m

**03.04.150 Spannungsausgleich bis 20 K**
Zulage zur Pos. wie zuvor in vollem Wortlaut
beschrieben
Spannungsausgleich >15 bis 20 K unter Verspanntemperatur. Schienen mit Wärmegeräten längen.
Abgerechnet wird nach Schienenlänge.
Menge: 300,000 m

*Hinweis: Hinweis*
Bei Lückenschluss Weiche 12 und 13.

**03.04.160 Randwegauffüllung liefern und einbauen**
Randwegauffüllung liefern und lagenweise von max. 20 cm
einbauen und verdichten.
Die Abrechnung erfolgt im Auftrag.
Material 'Frostschutzkies 0/32'
liefern und zur Geländeangleichung einbauen.
Der Schotter ist vorher mit Vlies abzudecken
Toleranzbereich + 2,5 bis - 2,5 cm für die
Längsneigung, + 1 bis - 1 cm für die Querneigung.
Schichtdicke bis 20 cm.

.
Menge: 38,640 m³

**03.04.170 Vliesstoff, Randwegbereiche**
Vliesstoff TL 918039,liefern und einbauen.
Geotextilrobustheitsklasse 3
liefern und  auf Planum und Gleisschotter zwischen
Gleisschotter und Auffüllung Randweg
verlegen als Trennschicht zum Randwegauffüllmaterial
Flächengewicht DIN 53854 in g/m2 '200',
seitliche Überlappung in m '0,50',
Stoßflächenüberlappung in m '0,50'.
Menge: 244,000 m²

**03.04.180 Randwegmaterial liefern und einbauen**
Randwegmaterial aus gebrochenen Material 0/11 liefern, einbauen und verdichten.
Die Abrechnung erfolgt im Auftrag.
Material 'KG2 gemäß BN 918 062'
liefern und zur Geländeangleichung einbauen.
Der anstehende Gleisschotter ist vorher mit Vlies abzudecken.
Toleranzbereich + 2,5 bis - 2,5 cm für die
Längsneigung, + 1 bis - 1 cm für die Querneigung.
Schichtdicke bis 10 cm.
Menge: 686,400 m²

**03.04.190 Schienen schleifen**
Maschinelles abschleifen der Gratbildung von gebrauchten Schienen.
Zur Bearbeitung der Schienen sind Schleifmaschinen nach Wahl des AN zu verwenden, die für das Schienenschleifen zugelassen sind.
Abtrag bis 3 mm
Verrechnet wird je lfm geschliffener Schiene.
Menge: 1016,000 m

#### Bereich 03.05 Rückbau BÜ Angermünder Straße

*Hinweis: Hinweis*
Es ist vorgesehen die Bahnübergänge, in Absprache mit dem AG. an Wocheneden umzubauen.
Die Straßensperrungen, Genehmigungen, Straßensperrung und aufstellen der Umleitung ist in die Positionen einzurechnen.

Der Gleisrückbau wird die Rückbaupositionen ausgeführt und vergütet.

**03.05.10 Bahnübergangsbefestigung aus Betonplatten ausbauen**
BÜ. Angermünder Straße (2)
Gleiseindeckungssystem bestehend aus Betonplatten
Innenplatten und Aussenplatten ausbauen.
Plattenstärke: bis 15 cm
System: Mosel-and Großflächenplatten

Die Betonplatten sind vom AN zu entsorgen, einschließlich der entsprechenden Entsorgungsnachweise.
Abgerechnet wird nach Entsorgungsnachweisen.

Eindeckungslänge: L= 16 m im Gleisbereich
Menge: 12,000 m

**03.05.20 Asphaltbefestigung trennen, schneiden, Dicke 12-24 cm**
Asphaltschicht geradlinig schneiden,
Dicke der Asphaltbefestigung über 12-24 cm.
Ort: Bahnübergang bei Km 0,600
Menge: 24,000 m

**03.05.30 Asphaltdeckschicht ausbauen und entsorgen**
Asphaltbefestigung aufbrechen, aufnehmen und der Verwertung nach Wahl des AN zuführen.
Fläche: Bahnübergang und Randstreifen
Länge >10,00 m
Breite > 5,50 m
Dicke der Asphaltbefestigung bis 5 cm.
Menge: 36,000 m2

**03.05.40 Bettung aufnehmen, transportieren und abladen.**
Kiesbettung profilgerecht oder nach Unterlagen
des AG lösen, laden, fördern und die Lagerfläche des AG transportieren, abladen und Bildung von Haufwerken.
Transportweg bis 3000m.
Schotter/Kiesbettung 0/16 mm vermischt mit Humus
Kiesbettung aus dem Fahrbahnbereich des Bahnübergangs.
Abtragtiefe bis 0,5m von Schienenoberkante.(SO)
Menge: 21,000 m3

**03.05.50 Boden aufnehmen, transportieren und abladen.**
Unterbau profilgerecht oder nach Unterlagen
des AG lösen, laden, fördern und die Lagerfläche des AG transportieren, abladen und Bildung von Haufwerken.
Transportweg bis 3000m.
Boden aus dem Fahrbahnbereich des Bahnübergangs.
Breite: 3,40 m
Dicke 0,30 m
Menge: 9,000 m3

#### Bereich 03.06 Bahnübergang Angermünder Straße (2) liefern und einbauen

*Hinweis: Hinweis*
Verkehrsicherung/Sperrung

**03.06.10 Verkehrsrechtliche Anordnungen**
*** Pauschalposition
Verkehrsrechtliche Anordnungen für die Einrichtung der
Verkehrsführung
und -sicherung bei der zuständigen Verkehrsbehörde
vorbereiten,
beantragen und erwirken. Die Beantragung beinhaltet die
Erstellung und
Einreichung aller erf. Pläne (Regel-, Lage-,
Beschilderungspläne usw.) und
Erläuterungs-Berichte, alle anfallenden Gebühren sowie
die Teilnahme an
verkehrsrechtlichen Besprechungen,
Koordinierungs-Besprechungen und
Verkehrsschau vor Ort.
Die Pauschale gilt für alle zur Erreichung der
vertraglich vereinbarten
Leistungen notwendigen verkehrsrechtlichen Anordnungen.
Menge: 1,000 psch

**03.06.20 Verkehrsführung, -sicherung, -umleitung**
*** Pauschalposition
Einrichtungen zur Verkehrsführung, -sicherung und
-regelung
im Bereich der Baustelle sowie ggf. erforderlicher
Umleitungen nach StVO
und gemäß verkehrsrechtlicher Anordnung unter
Aufrechterhaltung
des Verkehrs aufbauen, vorhalten, warten, unterhalten,
betreiben,
entsprechend Bauablauf des AN, auch mehrfach, umsetzen
und abbauen.
Beschädigte oder abhanden gekommene Teile der
Einrichtungen ersetzen.
Tägliche Kontrollfahrten sind einzurechnen.
Einrichtungen im Zuge der öffentlichen Straßen und Wege
im Bereich der Baustelle, der Lagerflächen,
ggf. erforderlicher Umleitungen und bei den
Baustellenzufahrten.
Nach Beendigung der Baumaßnahme entfernen.
Lichtzeichenanlagen und und Sonstiges.
Menge: 1,000 psch

**03.06.30 Verkehrsflächen reinigen**
*** Pauschalposition
Reinigung aller öffentlichen Verkehrsflächen sowie
Transportwege
im Baubereich für die Dauer der Bauzeit, inkl. aller
Personal-,
Material- und Nebenkosten.
Menge: 1,000 psch

**03.06.40 Lichtzeichenanlage vorhalten**
Vorbeschriebene Lichtsignalanlage vorhalten und
betriebsbereit unterhalten.
Abrechnung nach Kalendertagen, an denen die Anlage
gemäß verkehrsrechtlicher
Anordnung und nach Abstimmung mit dem AG auf der
Baustelle vorgehalten
werden muss.
Menge: 4,000 Wo

**03.06.50 Aufstellen von Gleissperrsignalen Sh 2.**
Sicherung der Arbeiten im Gleisbereich durch aufstellen von Gleissperrsignalen (Sh 2).
Gleissperrung mit Sh 2 Scheiben in Absprache mit Auftraggeber aufstellen.
Scheiben stellen und bei Zugfahrten entfernen.
Sh 2 Scheiben nach Anordnung des Eisenbahnbetriebsleiters (EBL) aufstellen und entfernen.
Menge: 2,000 St

*Hinweis: Hinweis zum Bahnübergang Angermünder Straße (2)*
Die Bahnübergang Angermünder Straße:
Der Bahnübergang wird im Zusammenhang mit dem Gleisneubau umgebaut. Die Gleisbauarbeiten werden über den Titel 07 und deren dazugehörigen Positionen, ausgeführt und abgerechnet.

**03.06.60 Planum verdichten**
Planum profilieren und verdichten in Abtragflächen,
Homogenbereiche Erd-A
Verformungsmodul EV2 mind. 45 MN/m2
Menge: 55,000 m2

**03.06.70 Planumsschutzschicht liefern und einbauen KG 1**
Planumsschutzschicht profilgrerecht herstellen.
Toleranzbereich:
+ 2,0 cm bis - 2,0 cm für die Längsneigung,
+ 1,0 cm bis - 1,0 cm für die Querneigung
Bereich Anschlussweiche Nord
Planumsschutzschichtaus KG 1 Material gemäß VDV 612, Ob-Ri 7.7.2.1
Dicke cm ‘30‘
Verformungsmodul EV2 min. 120 MN/m2.
Verdichtungsgrad DPr min. % ‘100‘
Hinweis:
Das Befahren der fertiggestellten PSS mit gummibereiften Fahrzeugen. (ist die Entstehung von Spurrillen in den Schutzschichten nicht zulässig).
Die Verdichtung ist in Eigenüberwachung gemäß VDV 612, Ob-Ri 7.7.5.4 nachzuweisen.
Menge: 15,000 m3

*Hinweis: Hnweis zum Einbau der Gleistragplatten*
Gleistragplatten- und Bahnübergangsystem für Vignolschienen E49 E1.
Verkehrslast:
Bewehrt für Schienenverkehr mit 250 kN Achslast (gem. Lastbild-LM71) und Straßenverkehr mit 200 kN-Achslast.
Schienenbefestigung:
Vossloh W14k, inkl. Winkelführungsplatten, Spannklemmen, Schwellenschrauben und Kunststoffzwischenlagen für kontinuierliche Schienenlagerung.
Oberfläche:
Besenstrich mit einer nachgewiesenen Griffigkeit >55 SRT-Einheiten und Dachgefälle
zwischen den Schienenkanälen.

Die Gleistragplatten sind nach Herstellenangaben einzubauen.

Es dürfen nur Gleistragplatten mit einer NE. oder DB-Zulassung eingebaut werden.

**03.06.80 Frostschutzschicht 0/32.liefern und einbauen**
Einbau im Anschlußd der Gleistagplatten im Straßenbereich.
Frostschutzschicht 0/32 profilgerecht herstellen.
Toleranzbereich:
+ 2,0 cm bis - 2,0 cm für die Längsneigung,
+ 1,0 cm bis - 1,0 cm für die Querneigung
Bereich: Links und Rechts von der Betontragplatte.
Planumsschutzschicht aus KG 1 Material gemäß BN 918062
Dicke cm '25'
Verformungsmodul EV2 min. 120 MN/m2.
Verdichtungsgrad DPr min. % 100
Hinweis:
RiLi 836. 4107 (13) verbietet das Befahren der fertiggestellten
PSS mit gummibereiften Fahrzeugen.
(ist die Entstehung von Spurrillen in den Schutzschichten nicht zulässig).
Die Verdichtung ist in Eigenüberwachung
nachzuweisen. Sofern keine projektspezifischen anderen
Vorgaben bestehen, ist gemäß "Prüfkatalog für
Eigenüberwachungs- und Kontrollprüfungen" des AG
vorzugehen.
Menge: 7,800 m³

**03.06.90 Feinplanie aus Hartsteinsplitt 2/5 mm herstellen**
Feinplanie aus Hartsteinsplitt 2/5 mm liefern und einbauen.
Dicke: 2-3 cm
Einbaulänge 13,00 m
Zwischentransporte sind einzurechnen und werden nicht gesondert vergütet.
Menge: 40,000 m2

**03.06.100 Gleistragplatten für Schienen E49 E1 liefern und einbauen.**
Gleistragplatte liefern, abladen und mit geeigneten Hebegerät nach Herstellerangaben einbauen.
Dicke der Gleistragplatte: 32 cm
Verfugung der Gleistragplatten und die Kupplungsabweiser sind nach Einbau der Gleitragplatten nach Herstellerangabe einzubauen.
Fugen: Querfugen der Betonplatten
Kupplungsabweiser: Am Anfang und Ende des Bahnüberganges.
Spur: 1435 m
Länge: 15,60 m
Zwischentransporte werden nicht gesondert vergütet.
Menge: 13,000 m

**03.06.110 Entwässerungsrinne liefern und einbauen**
Entwässerungsrinne verzinkt nach Hersteller liefern und einbauen.
Am Anfang und ende der Gleistragplatten.
Menge: 2,000 St

**03.06.120 Fahrschienen liefern und einbauen**
Neue Fahrschienen E49 E1 liefern und nach Herstellerangabe einbauen.
Schienenlänge: 2*18,00 m
Hebewerkzeugstellt An.
Menge: 36,000 m

**03.06.130 Gleisanschluss an Bestandsgleis**
*** Pauschalposition
Der Anschluß an die Gleisanlage ist herzustellen, die Oberbaustoffe werden im Titel 07 geliefert und gelagen.
Länge vor Bü. südlich > 10,00 m
Länge nach Bü. nördlich > 10,00 m
- Gleis ausbauen und entsorgen
- Bettung ausbauen und entsorgen
-Bettung liefern und einbauen
-Gleisanschlüsse maschinell Stopfen und richten.
- Bettungsquerschnitt herstellen
- Die Schwellen und Schienen einbauen und verspannen.
- 4 St. AS-Schweißungen herstellen
- Gleis verspannen
Menge: 1,000 psch

**03.06.140 Schienenkanal verfüllen mit Splitt/Bitumengemisch verfüllen**
Schienenkanal mit gebundenem Splitt (Bitussplitt) nach Herstellerangaben verfüllen und verdichten.
Oberfläche ist mit Heisbitumen oder PU-Verguss nach Herstellerangabe zu verschließen.
Menge: 26,000 m

*Hinweis: Hinweis*
Asphaltierarbeiten

**03.06.150 Asphalttragschicht Fahrbahn AC32TS Bindem. 70/100 D 20 cm**
Asphalttragschicht Fahrbahn AC32TS Bindem. 70/100
Asphalttragschicht ZTV Asphalt-StB, in Fahrbahnen,
Mischgutart AC 32 T S,
Bitumen-StB und DIN EN 12591, Schichtdicke 20 cm,
Ort: Seitlich der Gleisanlage
Menge: 24,000 m2

**03.06.160 Schichtenverbund herstellen**
Schichtenverbund durch Ansprühen der Unterlage mit bitumenhaltigem Bindemittel herstellen,
Leicht verschmutzte Unterlage bzw. einzelne
verschmutzte Stellen vorher reinigen.
Kehrgut in Eigentum des AN übernehmen und
einer Verwertung nach Wahl des AN zuführen.
Bindemittel C60BP4-S,
Ansprühmenge ca. 250 g/m2.
Ort: Straßenbereich und Gehwegbereich, Zwischen den Gleisen und äussere Schiene und Firmengelände
Menge: 24,000 m2

**03.06.170 Asphaltbetondeckschicht Fahrbahn AC11DS D 4cm**
Asphaltdeckschicht aus Asphaltbeton, ZTV Asphalt-StB, in
Fahrbahnen, Mischgutart AC 11 D S,
Schichtdicke 4 cm.
Ort: Gleisbereich, sowie die Anschlußflächen zur Straße.
Ausführung: überwiegend Handeinbau
Menge: 24,000 m2

**03.06.180 Fuge anlegen Deckschicht Asphaltbeton B 10mm T 25mm**
Fuge ZTV Fug-StB beim Herstellen der Asphaltschicht anlegen,
Ausführung in der Deckschicht, aus Asphaltverguss, Fugenbreite 10 mm, Fugentiefe 25 mm.
Menge: 24,000 m

**03.06.190 Längsmarkierung Typ II weiß herstellen**
Längsmarkierung Typ II weiß herstellen.
Abgerechnet wird der markierte Strich,
bei Doppelstrichen zwei Striche.
Verkehrsklasse Klasse P 6
Vormarkierung: (mit - ohne) mit
Strichbreite 12 cm
Strich durchgehend,
Material = Heißspritzplastik,
Markierung auf Asphaltbeton,
Mindestschichtdicke 0,6 mm.
Markierung, Seitliche Straßenbegrenzung.
Zeichen 295
Menge: 10,000 m

**03.06.200 Verkehrszeichen Z201-50 Andreaskreuz**
Verkehrszeichen nach Bestimmungen StVO und
RAL-Gütegemeinschaft Verkehrszeichen und
Verkehrseinrichtungen e.V.
Verkehrszeichen-Nummer : Z201-50
Andreaskreuz stehend ohne Blitzpfeil
Material : Aluminium min. 2 mm
B x H : 1350 x 180 mm
Folie Typ 1 (Engineer Grade)
Rückstrahlwert RA1 DIN EN 12899-1
einschl. Befestigung mit Rohrschelle aus Stahl,
feuerverzinkt an
Pfosten d=76 mm
Menge: 4,000 St

**03.06.210 Rohrpfosten aufstellen L = 300 cm**
Rohrpfosten für Beschilderung liefern und im Betonfundament aufstellen,Kopf mit Abdeckkappe wasserdicht verschlossen.
Pfostenlänge 300 cm
Außendurchmesser 76 mm
Wandstärke 2,0 mm
Rohr aus Stahl, feuerverzinkt
Menge: 4,000 St

*Hinweis: Gleisneubau Gleis 13, Lückenschl. W. 9 u. Neubau Weiche 6*

#### Bereich 03.07 Weichenrückbau W 9 und W. 6

**03.07.10 Weiche 9, Weiche auf Holzschwellen ausbauen**
Weichenform:
1 St.> EW49. 140-1:9 (H) l
Weichengestänge in Längen von 5,00 m trennen, Weichengestänge demontieren, einschl. Schienen.-u. Schwellenkleineisen, transportieren und getrennt seitlich lagenern.
Die Schwellen sind vom AN zu entsorgen, einschließlich der entsprechenden Entsorgungsnachweise.
Abgerechnet wird nach Entsorgungsnachweisen.
Schrotterlös für Weichengestänge ist in den Positionen einzurechnen.
Abgerechnet wird nach Stück Weiche mit Langschwellenteil.
Menge: 1,000 St

**03.07.20 Weiche 13, Weiche auf Holzschwellen ausbauen**
Weichenform:
1 St.> EW49. 140-1:9 (H) l
Weichengestänge in Längen von 5,00 m trennen, Weichengestänge demontieren, einschl. Schienen.-u. Schwellenkleineisen, transportieren und getrennt seitlich lagenern.
Die Schwellen sind vom AN zu entsorgen, einschließlich der entsprechenden Entsorgungsnachweise.
Abgerechnet wird nach Entsorgungsnachweisen.
Schrotterlös für Weichengestänge ist in den Positionen einzurechnen.
Abgerechnet wird nach Stück Weiche mit Langschwellenteil.
Menge: 1,000 St

#### Bereich 03.08 Gleisrückbau, Gleis 13 (369 m)

**03.08.10 Fahrschienen ausbauen und seitlich lagern**
Fahrschienen S49 der nach genannten Positionen
ausbauen und seitlich zum Wiedereinbau lagern.
Schienen- und Schwellenkleineisen, sowie die Rippenplatten sind zu demontieren, verladen, transportieren und vom AN zu entsorgen. Der Erlös ist in die Position einzurechnen.
Ausbaulängen bis 60 m
Laschenstöße und die Laschenlöcher durch Schienentrennschnitte aufzulösen.
Menge: 678,000 m

**03.08.20 Zuführungsgleis, S49 auf Holzschwellen K-Bau ausbauen.**
Betonschwelle Holzschwellen mit K-Oberbau ausbauen.
Schwellenlänge 2,60 m
Betonschwellen und Schienenstücke.-u. Schwellenkleineisen, transportieren und getrennt am Lagerplatz des AN lagern.
Die Schwellen und Schienenstücke sind vom AN zu entsorgen, einschließlich der entsprechenden Entsorgungsnachweise.
Abgerechnet wird nach Entsorgungsnachweisen.
Schrotterlös ist in den Positionen einzurechnen.
Abgerechnet wird nach Gleislänge.
Menge: 339,000 m

#### Bereich 03.09 Arbeiten an der Gleisbettung (Rückbau) Gleis 13

**03.09.10 Kiesbettung aufnehmen, transportieren und abladen.**
Kiesbettung profilgerecht oder nach Unterlagen
des AG lösen, laden, fördern und die Lagerfläche des AN transportieren, abladen und Bildung von Haufwerken.
Kiesbettung 0/16 mm bis 0/32 mm.
Kiesbettung aus dem Fahrbahnbereich des Gleises.
Abtragtiefe bis 0,60 m von Schienenoberkante.(SO)
Menge: 633,600 m3

**03.09.20 Boden- u. Randwegmaterial lösen. transportieren und abladen.**
Boden- u. Randwegmaterial 0/16-0/32 mm, profilgerecht oder nach Unterlagen des AN lösen, laden, fördern und die Lagerfläche des AN transportieren, abladen und Bildung von Haufwerken.
Boden bis Klasse 3-5
Boden.- und Randwegmaterial aus dem Fahrbahnbereich des Gleises und Weichen.
Abtragtiefe bis 0,10 m von Schienenoberkante.
Menge: 48,000 m3

#### Bereich 03.10 Entsorgung von Bettungsstoffe Gleis 13

**03.10.10 Probenahmekonzept Bettungsstoffe nach LAGA PN 98**
*** Pauschalposition
Erstellung eines Probenahmekonzeptes für Bettungsstoffe nach LAGA PN 98 (LAGA M32, PN 98) unter Berücksichtigung der Ersatzbaustoffverordnung (ErsatzbaustoffV) und der einschlägigen DIN-Normen (z.B. DIN 19698). Festlegung der Probenahmestellen und Probenanzahl je Los / Haufwerk, Definition der Untersuchungsparameter gemäß ErsatzbaustoffV Anlage 1 Tabelle 2 (Materialklassen GS-0 bis GS-3) sowie ggf. zusätzlicher Parameter nach Anlage 4. Abstimmung mit der Auftraggeberin / dem Auftraggeber. Lieferung eines schriftlichen Probenahmeplans.
Menge: 1,000 psch

**03.10.20 Probenahme Bettungsstoffe nach LAGA PN 98**
Fachgerechte, repräsentative Probenahme von Bettungsstoffe gemäß LAGA PN 98 einschließlich: Bildung homogener Untersuchungslosen / Haufwerke, Entnahme der erforderlichen Einzel- und Laborproben mit geeigneten Geräten, Dokumentation der Probenahme (Probenahmeprotokoll nach LAGA PN 98) mit Angabe von Entnahmepunkten, Tiefen, Zeitpunkt, Probennummern, Menge und Fotodokumentation, Herstellung und Kennzeichnung der Labor- und Rückstellproben, Verpackung, Konservierung, Zwischenlagerung und Transport der Proben zur akkreditierten Untersuchungsstelle (DIN EN ISO/IEC 17025). Probenahme losweise entsprechend PN 98 und Projektvorgabe.
Menge: 12,000 St

**03.10.30 Laboranalytik Bettungsstoffe GS-0 bis GS-3**
Analytische Untersuchung der Bettungsstoffe proben in einem nach DIN EN ISO/IEC 17025 akkreditierten Labor gemäß ErsatzbaustoffV, insbesondere: Durchführung der Elutionsversuche nach DIN 19528 und/oder DIN 19529 (je nach Korngröße) zur Ermittlung der Eluatkonzentrationen der maßgeblichen Parameter (u.a. pH-Wert, elektrische Leitfähigkeit, Atrazin, Bromacil, Diuron, Glyphosat, AMPA, Simazin, sonstige Herbizide, MKW, PAK15) gemäß Anlage 1 Tabelle 2 ErsatzbaustoffV. Ggf. zusätzliche Feststoffanalytik (z.B. PAK16, Schwermetalle) nach Auftraggebervorgabe. Erstellung eines Prüfberichts mit Angabe der Messwerte, der verwendeten Normverfahren und einer vorläufigen Einstufung in die Materialklassen GS-0, GS-1, GS-2 oder GS-3.
Menge: 12,000 St

**03.10.40 Auswertung und Klassifizierung Bettungsstoffe**
Auswertung der Laborergebnisse und Klassifizierung des Bettungsstoffs in die Materialklassen GS-0, GS-1, GS-2 oder GS-3 gemäß ErsatzbaustoffV Anlage 1 Tabelle 2 und Anlage 2/3. Erstellung einer zusammenfassenden Bewertungsdokumentation je Los / Haufwerk mit Zuordnung der Proben, Angabe der jeweiligen Materialklasse, Benennung der zulässigen Einbauweisen nach ErsatzbaustoffV (Verwertungsmöglichkeiten) sowie Vorschlag zur Entsorgung (Entsorgungswege / Abfallschlüssel nach AVV), sofern eine Verwertung nicht möglich ist.
Menge: 12,000 St

**03.10.50 Laden des Materials**
Laden des Haufwerks vom Zwischenlager des AG mittels geeignetem Ladegerät inkl. aller mit dem Laden verbundenen sonstigen Kosten.
Nach Beendigung der Abfuhr ist das Zwischenlager zu reinigen und das anfallende Material entsprechend zu entsorgen.
Menge: 1100,000 t

**03.10.60 Verwertung Bettungsstoffe GS-0**
Transport und Verwertung von nicht belastetem Bettungsstoffe der Materialklasse GS-0 (gemäß Einstufung nach ErsatzbaustoffV) aus dem Gleiskörper bzw. Zwischenlager, einschließlich Lösen und Ausbauen, Zwischenlagerung, ggf. Siebung/Abtrennung störender Bestandteile, Verladen auf Transportmittel, Transport zu einer zugelassenen Verwertungsanlage (z.B. Aufbereitungsanlage für Gleisschotter / Ersatzbaustoffe), Entladung und Verwertung gemäß ErsatzbaustoffV (z.B. Wiedereinbau als Gleisschotter oder Verwendung nach Anlage 2/3). Einschließlich aller Nebenleistungen und Kosten sowie Nachweisführung (Wiegescheine, Verwertungsnachweise).
Menge: 200,000 t

**03.10.70 Verwertung Bettungsstoffe GS-1**
Transport und Verwertung von Bettungsstoffe der Materialklasse GS-1 (gemäß Einstufung nach ErsatzbaustoffV) aus dem Gleiskörper bzw. Zwischenlager, einschließlich Lösen und Ausbauen, Zwischenlagerung, ggf. Siebung/Abtrennung störender Bestandteile, Verladen, Transport zu einer zugelassenen Verwertungsanlage und Verwertung in zulässigen Einbauweisen nach ErsatzbaustoffV (Anlage 2/3), vorzugsweise im Bahnbereich oder Straßenbau. Einschließlich aller Nebenleistungen und Kosten sowie Nachweisführung (Wiegescheine, Verwertungsnachweise).
Menge: 200,000 t

**03.10.80 Verwertung Bettungsstoffe GS-2**
Transport und Verwertung von Bettungsstoffe der Materialklasse GS-2 (gemäß Einstufung nach ErsatzbaustoffV) aus dem Gleiskörper bzw. Zwischenlager, einschließlich Lösen und Ausbauen, Zwischenlagerung, ggf. Siebung/Abtrennung störender Bestandteile, Verladen, Transport zu einer zugelassenen Verwertungs- oder Aufbereitungsanlage, Verwertung ausschließlich in zulässigen technischen Bauwerken gemäß ErsatzbaustoffV (Anlage 2/3). Einschließlich aller Nebenleistungen und Kosten sowie Nachweisführung (Wiegescheine, Verwertungsnachweise).
Menge: 300,000 t

**03.10.90 Entsorgung Bettungsstoffe GS-3**
Transport und Entsorgung von belastetem Bettungsstoffe der Materialklasse GS-3 (gemäß Einstufung nach ErsatzbaustoffV) aus dem Gleiskörper bzw. Zwischenlager, einschließlich Lösen und Ausbauen, Zwischenlagerung und ggf. Konditionierung, Verladen auf geeignete Transportmittel, Transport zu einer zugelassenen Behandlungs- oder Beseitigungsanlage (z.B. Deponie oder Behandlungsanlage) gemäß Kreislaufwirtschaftsgesetz und Deponiezulassung, Entladung, Annahmekontrolle und ordnungsgemäße Beseitigung / Behandlung. Einschließlich aller Nebenleistungen und Kosten sowie Nachweisführung nach Nachweisverordnung (Entsorgungsnachweise, Begleitscheine, Wiegescheine).
Menge: 200,000 t

**03.10.100 Entsorgung Bettungsstoffe >GS-3**
Transport und Entsorgung von belastetem Bettungsstoffe der Materialklasse >GS-3 (gemäß Einstufung nach ErsatzbaustoffV) aus dem Gleiskörper bzw. Zwischenlager, einschließlich Lösen und Ausbauen, Zwischenlagerung und ggf. Konditionierung, Verladen auf geeignete Transportmittel, Transport zu einer zugelassenen Behandlungs- oder Beseitigungsanlage (z.B. Deponie oder Behandlungsanlage) gemäß Kreislaufwirtschaftsgesetz und Deponiezulassung, Entladung, Annahmekontrolle und ordnungsgemäße Beseitigung / Behandlung. Einschließlich aller Nebenleistungen und Kosten sowie Nachweisführung nach Nachweisverordnung (Entsorgungsnachweise, Begleitscheine, Wiegescheine).
Menge: 100,000 t

**03.10.110 Zwischenlagerung Bettungsstoffe Baustelle**
*** Pauschalposition
Herstellen und Betreiben eines temporären Zwischenlagers für ausgebauten Gleisschotter aller Materialklassen (GS-0 bis GS-3) auf der Baustelle, einschließlich Herstellen der Lagerfläche (ggf. mit Abdichtung und Oberflächenentwässerung nach behördlichen Vorgaben), getrennte Lagerung nach Losen / Materialklassen mit Beschilderung, innerbetrieblicher Umschlag sowie Rückbau der Lagerfläche nach Abschluss der Maßnahme. Einschließlich aller Nebenleistungen und Kosten.
Menge: 1,000 psch

#### Bereich 03.11 Gleisneubau, Länge 394 m

**03.11.10 Neue Bettung liefern und einbauen**
Neue Bettung auf Fahrzeugen gem. Wahl des AN liefern,
entladen und als Unterschotter einbauen.
Bereiche: Gleis 13
Gleisschotter der Körnung 1 gem. DBS 918 061.
Bettungsstoff als 'Unterschotter auf der vorhandenen Unterbau einbauen.'
Toleranzbereich:
+ 2,0 cm bis - 2,0 cm für die Längsneigung,
+ 1,0 cm bis - 1,0 cm für die Querneigung

Das Laden und Transportieren innerhalb der Baustelle
wird nicht gesondert vergütet.
Menge: 480,000 t

**03.11.20 Aufgearbeitete Spannbetonschwelle B 70 W54 liefern und einbauen**
Spannbetonschwellen B 70 W-54 mit kompletter
W-Befestigung transportieren, an Einbaustelle entladen und
auf Unterbau oder Bettungsplanum in zusammenhängenden
Abschnitten, Schwellenabstand 65 cm, einbauen.
Länge 2,40 m-2,60 m, aus Beton, Gewicht > 240 kg-320 kg, einschl. der vorhandenen W-Befestigung.

Oberbauform  W54-B58-1538 (Aufgearbeitet)
Menge: 607,000 St

**03.11.30 Gebrauchte S49 Schienen liefern und abladen**
Gebrauchte S49 auf Fahrzeugen gem. Wahl
des AN liefern, abladen im Gleis und profilgerecht
lagern auf den bestehenden Schwellenköpfen
oder in Gleismitte.
Mindesthöhe 146 mm
Vignolschienen S49, Güte R260, mind. 880 N/mm2,
Enden gesägt, ungelocht, L = 15 m,
gerade Schienenform, Schienenlänge:
Mindestlänge ist 15 m
Menge: 740,000 m

**03.11.40 Fahrschienen einbauen, bis 18 m**
Gleismontage:
Fahrschienen zusammen mit der Gleiserneuerung
einbauen.
'Schienen seitlich gelagert aufsetzen und montieren,
Schienen mit Notlaschen verbinden, Stoßlücken
herstellen'
Länge der einzubauenden Schiene.bis 18 m.
Abgerechnet wird nach Schienenlänge.
AN stellt Hebezeug
Oberbauform W 54 - 1538 - B70
Inkl. verziehen der Schiene in Längsrichtung bis 100 m
Winkellage der Schwellen ist zu kontrollieren und
herzustellen
Menge: 1580,000 m

**03.11.50 Fahrschiene trennen mech.**
Fahrschiene trennen, mechanisch, abgerechnet wird nach Anzahl der Trennschnitte.
Schiene 49E1
Abgerechnet wird nach St.-Trennschnitt
Menge: 10,000 St

**03.11.60 Bettung liefern**
Bettung auf Fahrzeugen gem. Wahl des AN liefern,
entladen,
Gleisschotter der Körnung 1 gem. DBS 918 061.
Bettungsstoff für 'Verfüllschotter, für Verdichtgang,
1. und 2.
Die Gleise u. Weichen sind vor Beginn der Stopfarbeiten und zwischen den Stopfgängen zu verfüllen.'

Das Laden und Transportieren innerhalb der Baustelle
wird nicht gesondert vergütet.
Menge: 591,000 t

**03.11.70 Gleise stopfen,richten und verdichten**
Gleis in Arbeitsgängen durcharbeiten
(stopfen, richten und verdichten).
Arbeitsgänge bestehende aus:

   - Verdichtgang
   - 1. Stabilisierung
   - 2. Stabilisierung
Gerät 'kombinierter Stopf-Richtmaschine'
Die Anforderungen, insbesondere die Grenzwerte für
maximale Hebe- und Richtwerte, sowie Toleranzwerte und
Auslauframpen gem. Ril 824.2310 sind zu beachten bzw.
einzuhalten.
Einschließlich sämtlicher Vor- und Nachmessungen
Werte anschreiben und nach angeschriebenen Werten
heben, richten und verdichten.
Schwellen im Bereich behindernder Anlagen, z.B.
Kontakte, Schächte, Indusimagnete etc., von Hand
stopfen.
Vor und zwischen den Arbeitsgängen sind die
Schwellenfächer und die Schwellen vor Kopf mit Schotter
zu versehen, einschließlich.
Hinter dem letzten Arbeitsgang Bettungsquerschnitt
herstellen.

Abgerechnet wird nach m-Gleis
Menge: 369,000 m

**03.11.80 AS-Schweißung,Gl. SkV S49**
Aluminotherm-Verbindungsschweißung in Gleisen,
mit kurzer Vorwärmung (SkV). als schwebender
Stoß, Schweißwulst im Bereich der Laschenkammer sowie
Schienenfuß beidseitig schleifen.
Laschen ausbauen,
Kleineisen im Bereich der Schweißung lösen, ausbauen
und nach der Schweißung einbauen und verspannen.
Zwischenlage aus- und einbauen, Vorbereiten und
Herstellen der Schweißlücke, Schienenkopf profilgerecht
schleifen, Schweißung und Schotterbett säubern,
Verschlagen, stopfen einschl. Bettungsarbeiten von
einer Schwelle und Gestellung einer Schweißaufsicht.
'einschl. Stoffe liefern'.
Schienen sind eingebaut.
Schienenform 'S49',
Schienenmindestzugfestigkeit in N/mm2 '880'.
Menge: 50,000 St

**03.11.90 Scheißstöße schälen**
Vorhandene Schweißstöße schälen.
Schweißwulst an der Schiene S49 mit geeignete Gerät beseitigen.
Die Arbeiten darf nur von einen zertifizierten Oberbauschweißer ausgeführt werden.
Menge: 4,000 St

*Hinweis: Hinweis*
Fachbauleiter Spannungsausgleich ist von der ausführenden Firma zu stellen und in den Verspannpositionen einzurechen.

**03.11.100 Spannungsausgleich**
Spannungsausgleich bei natürlicher Wärme, abgerechnet
wird nach Schienenlänge.

Hinweis:
Muss mit Wärmegerät künstl. Wärme zugeführt
werden, wird nur eine der nachstehenden
Zulage-Positionen gewährt. Abgerechnet werden
die tatsächlich angefallenen Mengen dieser
Positionen.
Menge: 1070,000 m

**03.11.110 Spannungsausgleich bis 10 K**
Zulage zur Pos. wie zuvor
Spannungsausgleich >0 bis 10 K unter Verspanntemperatur. Schienen mit Wärmegeräten längen.
Abgerechnet wird nach Schienenlänge.
Menge: 400,000 m

**03.11.120 Spannungsausgleich bis 15 K**
Zulage zur Pos. wie zuvor in vollem wortlaut
beschrieben
Spannungsausgleich >10 bis 15 K unter Verspanntemperatur. Schienen mit Wärmegeräten längen.
Abgerechnet wird nach Schienenlänge.
Menge: 400,000 m

**03.11.130 Spannungsausgleich bis 20 K**
Zulage zur Pos. wie zuvor in vollem wortlaut
beschrieben
Spannungsausgleich >15 bis 20 K unter Verspanntemperatur. Schienen mit Wärmegeräten längen.
Abgerechnet wird nach Schienenlänge.
Menge: 270,000 m

*Hinweis: Hinweis*
Gleis, 13 einseitig nach Angabe des AG.

**03.11.140 Randwegauffüllung liefern und einbauen**
Randwegauffüllung liefern und lagenweise von max. 20 cm
einbauen und verdichten.
Die Abrechnung erfolgt im Auftrag.
Material 'Frostschutzkies 0/32'
liefern und zur Geländeangleichung einbauen.
Der Schotter ist vorher mit Vlies abzudecken
Toleranzbereich + 2,5 bis - 2,5 cm für die
Längsneigung, + 1 bis - 1 cm für die Querneigung.
Schichtdicke bis 20 cm.

.
Menge: 36,900 m³

**03.11.150 Vliesstoff, Randwegbereiche**
Vliesstoff TL 918039, liefern und einbauen.
Geotextilrobustheitsklasse 3
liefern und auf Planum und Gleisschotter zwischen
Gleisschotter und Auffüllung Randweg
verlegen als Trennschicht zum Randwegauffüllmaterial
Flächengewicht DIN 53854 in g/m2 '200',
seitliche Überlappung in m '0,50',
Stoßflächenüberlappung in m '0,50'.
Menge: 184,500 m²

**03.11.160 Randwegmaterial liefern und einbauen**
Randwegmaterial aus gebrochenen Material 0/11 liefern, einbauen und verdichten.
Die Abrechnung erfolgt im Auftrag.
Material 'KG2 gemäß BN 918 062'
liefern und zur Geländeangleichung einbauen.
Der anstehende Gleisschotter ist vorher mit Vlies abzudecken.
Toleranzbereich + 2,5 bis - 2,5 cm für die
Längsneigung, + 1 bis - 1 cm für die Querneigung.
Schichtdicke bis 10 cm.
Menge: 512,200 m²

**03.11.170 Schienen schleifen**
Maschinelles abschleifen der Gratbildung von gebrauchten Schienen.
Zur Bearbeitung der Schienen sind rotierende Schleifscheiben, oszillierende Schleifsteine, Hobel, Fräsen, nach Wahl des AN zu verwenden.
Abtrag bis 2 mm
Verrechnet wird je lfm geschliffener Schiene.
Menge: 788,000 m

*Hinweis: Hinweis*
A) Aus früheren Umbauarbeiten wurde der Aushub seitlich am Gleis gelagert. Um Baufreiheit zu bekommen, muss der Aushub mit einen geeigneten Bagger aufgenommen und seitlich nach Angabe des AG. einplaniert werden.
Diese Arbeiten werden auf Anordnung mit dem AG ausgeführt.

B) Aus den o. g. Umbauarbeiten lagern noch Betonschwellen (BS65/BS66) die entsorgt werden.

C) Seitlich gelagerte Altschienen, die wie unter Punkt B beschrieben entsorgt werden.

Ort: Rechts und Links vom Gleis

**03.11.180 Boden aufnehmen und seitlich einplanieren**
Boden am Gleis, seitlich gelagert aufnehmen und nach Angabe Bauleitung (AG), vor Ort einplanieren.
Menge: 100,000 m3

**03.11.190 Seitlich gelagerte Betonschwellen entsorgen**
Seitlich gelagerte Betonschwelle Bs 65/66 mit Rippenplatte,
Schwellenlänge 2,60 m, teilweise gebrochen, mit geeignetem Gerät aufnehmen, transportieren und entsorgen.
Einschl. aller Entsorgungsnachweise, die den AG. nach dem Abtransport zu übergeben sind.
Menge: 100,000 St

**03.11.200 Seitlich gelagerte Betonschwellen entsorgen**
Seitlich gelagerte Holzschwellen mit Rippenplatte,
Schwellenlänge 2,60 m, teiweise gebrochen, mit geeignetem Gerät aufnehmen, transportieren und entsorgen.
Einschl. aller Entsorgungsnachweise, die den AG. nach dem Abtransport zu übergeben sind.
Menge: 120,000 St

**03.11.210 Seitlich gelagerte Schienen entsorgen**
Seitlich gelagerte SchienenS49,
Schienenlänge bis 15 m, mit geeigneten Gerät aufnehmen, tranportieren und entsorgen.
Einschl. aller Entsorgungsnachweise, die den AG. nach dem Abtransport zu übergeben sind.
Menge: 150,000 m

#### Bereich 03.12 Weichenausbau W. 6 EW 49-190-1:9 (H) l

**03.12.10 Trennschnitt herstellen S49**
Trennschnitt mit Trennschleifmaschine herstellen
Schienenform S49, Ablängen bis 6 m.
Schienenmindestzugfestigkeit 880 N/mm2
Menge: 14,000 St

**03.12.20 Weiche ausbauen, zerlegen und entsorgen**
Weichenform:
1 St.> EW49. 190-1:9 (H) l
Weichengestänge in Längen von 5,00 m trennen, Weichengestänge demontieren, einschl. Schienen.-u. Schwellenkleineisen, transportieren und getrennt seitlich lagenern.
Die Schwellen sind vom AN zu entsorgen, einschließlich der entsprechenden Entsorgungsnachweise.
Abgerechnet wird nach Entsorgungsnachweisen.
Schrotterlös für Weichengestänge ist in den Positionen einzurechnen.
Abgerechnet wird nach Stück Weiche mit Langschwellenteil.
Menge: 1,000 St

**03.12.30 Bettung aufnehmen**
Bettung auf dem Bahnkörper maschinell aufnehmen bei abgebauter Weiche, ausgebaute Bettung laden, zur Bereitstellungsfläche des AN transportieren und in Haufwerken abladen.
Transport zum Lagerplatz des AN und lagern.
Dicke bis 50 cm ab Schwellenoberkante.
Menge: 90,000 m3

**03.12.40 Probenahmekonzept Bettungsstoffe nach LAGA PN 98**
*** Pauschalposition
Erstellung eines Probenahmekonzeptes für Bettungsstoffe nach LAGA PN 98 (LAGA M32, PN 98) unter Berücksichtigung der Ersatzbaustoffverordnung (ErsatzbaustoffV) und der einschlägigen DIN-Normen (z.B. DIN 19698). Festlegung der Probenahmestellen und Probenanzahl je Los / Haufwerk, Definition der Untersuchungsparameter gemäß ErsatzbaustoffV Anlage 1 Tabelle 2 (Materialklassen GS-0 bis GS-3) sowie ggf. zusätzlicher Parameter nach Anlage 4. Abstimmung mit der Auftraggeberin / dem Auftraggeber. Lieferung eines schriftlichen Probenahmeplans.
Menge: 1,000 psch

**03.12.50 Probenahme Bettungsstoffe nach LAGA PN 98**
Fachgerechte, repräsentative Probenahme von Bettungsstoffe gemäß LAGA PN 98 einschließlich: Bildung homogener Untersuchungslosen / Haufwerke, Entnahme der erforderlichen Einzel- und Laborproben mit geeigneten Geräten, Dokumentation der Probenahme (Probenahmeprotokoll nach LAGA PN 98) mit Angabe von Entnahmepunkten, Tiefen, Zeitpunkt, Probennummern, Menge und Fotodokumentation, Herstellung und Kennzeichnung der Labor- und Rückstellproben, Verpackung, Konservierung, Zwischenlagerung und Transport der Proben zur akkreditierten Untersuchungsstelle (DIN EN ISO/IEC 17025). Probenahme losweise entsprechend PN 98 und Projektvorgabe.
Menge: 5,000 St

**03.12.60 Laboranalytik Bettungsstoffe GS-0 bis GS-3**
Analytische Untersuchung der Bettungsstoffe proben in einem nach DIN EN ISO/IEC 17025 akkreditierten Labor gemäß ErsatzbaustoffV, insbesondere: Durchführung der Elutionsversuche nach DIN 19528 und/oder DIN 19529 (je nach Korngröße) zur Ermittlung der Eluatkonzentrationen der maßgeblichen Parameter (u.a. pH-Wert, elektrische Leitfähigkeit, Atrazin, Bromacil, Diuron, Glyphosat, AMPA, Simazin, sonstige Herbizide, MKW, PAK15) gemäß Anlage 1 Tabelle 2 ErsatzbaustoffV. Ggf. zusätzliche Feststoffanalytik (z.B. PAK16, Schwermetalle) nach Auftraggebervorgabe. Erstellung eines Prüfberichts mit Angabe der Messwerte, der verwendeten Normverfahren und einer vorläufigen Einstufung in die Materialklassen GS-0, GS-1, GS-2 oder GS-3.
Menge: 5,000 St

**03.12.70 Auswertung und Klassifizierung Bettungsstoffe**
Auswertung der Laborergebnisse und Klassifizierung des Bettungsstoffs in die Materialklassen GS-0, GS-1, GS-2 oder GS-3 gemäß ErsatzbaustoffV Anlage 1 Tabelle 2 und Anlage 2/3. Erstellung einer zusammenfassenden Bewertungsdokumentation je Los / Haufwerk mit Zuordnung der Proben, Angabe der jeweiligen Materialklasse, Benennung der zulässigen Einbauweisen nach ErsatzbaustoffV (Verwertungsmöglichkeiten) sowie Vorschlag zur Entsorgung (Entsorgungswege / Abfallschlüssel nach AVV), sofern eine Verwertung nicht möglich ist.
Menge: 5,000 St

**03.12.80 Laden des Materials**
Laden des Haufwerks vom Zwischenlager des AG mittels geeignetem Ladegerät inkl. aller mit dem Laden verbundenen sonstigen Kosten.
Nach Beendigung der Abfuhr ist das Zwischenlager zu reinigen und das anfallende Material entsprechend zu entsorgen.
Menge: 150,000 t

**03.12.90 Verwertung Bettungsstoffe GS-0**
Transport und Verwertung von nicht belastetem Bettungsstoffe der Materialklasse GS-0 (gemäß Einstufung nach ErsatzbaustoffV) aus dem Gleiskörper bzw. Zwischenlager, einschließlich Lösen und Ausbauen, Zwischenlagerung, ggf. Siebung/Abtrennung störender Bestandteile, Verladen auf Transportmittel, Transport zu einer zugelassenen Verwertungsanlage (z.B. Aufbereitungsanlage für Gleisschotter / Ersatzbaustoffe), Entladung und Verwertung gemäß ErsatzbaustoffV (z.B. Wiedereinbau als Gleisschotter oder Verwendung nach Anlage 2/3). Einschließlich aller Nebenleistungen und Kosten sowie Nachweisführung (Wiegescheine, Verwertungsnachweise).
Menge: 30,000 t

**03.12.100 Verwertung Bettungsstoffe GS-1**
Transport und Verwertung von Bettungsstoffe der Materialklasse GS-1 (gemäß Einstufung nach ErsatzbaustoffV) aus dem Gleiskörper bzw. Zwischenlager, einschließlich Lösen und Ausbauen, Zwischenlagerung, ggf. Siebung/Abtrennung störender Bestandteile, Verladen, Transport zu einer zugelassenen Verwertungsanlage und Verwertung in zulässigen Einbauweisen nach ErsatzbaustoffV (Anlage 2/3), vorzugsweise im Bahnbereich oder Straßenbau. Einschließlich aller Nebenleistungen und Kosten sowie Nachweisführung (Wiegescheine, Verwertungsnachweise).
Menge: 30,000 t

**03.12.110 Verwertung Bettungsstoffe GS-2**
Transport und Verwertung von Bettungsstoffe der Materialklasse GS-2 (gemäß Einstufung nach ErsatzbaustoffV) aus dem Gleiskörper bzw. Zwischenlager, einschließlich Lösen und Ausbauen, Zwischenlagerung, ggf. Siebung/Abtrennung störender Bestandteile, Verladen, Transport zu einer zugelassenen Verwertungs- oder Aufbereitungsanlage, Verwertung ausschließlich in zulässigen technischen Bauwerken gemäß ErsatzbaustoffV (Anlage 2/3). Einschließlich aller Nebenleistungen und Kosten sowie Nachweisführung (Wiegescheine, Verwertungsnachweise).
Menge: 30,000 t

**03.12.120 Entsorgung Bettungsstoffe GS-3**
Transport und Entsorgung von belastetem Bettungsstoffe der Materialklasse GS-3 (gemäß Einstufung nach ErsatzbaustoffV) aus dem Gleiskörper bzw. Zwischenlager, einschließlich Lösen und Ausbauen, Zwischenlagerung und ggf. Konditionierung, Verladen auf geeignete Transportmittel, Transport zu einer zugelassenen Behandlungs- oder Beseitigungsanlage (z.B. Deponie oder Behandlungsanlage) gemäß Kreislaufwirtschaftsgesetz und Deponiezulassung, Entladung, Annahmekontrolle und ordnungsgemäße Beseitigung / Behandlung. Einschließlich aller Nebenleistungen und Kosten sowie Nachweisführung nach Nachweisverordnung (Entsorgungsnachweise, Begleitscheine, Wiegescheine).
Menge: 30,000 t

**03.12.130 Entsorgung Bettungsstoffe >GS-3**
Transport und Entsorgung von belastetem Bettungsstoffe der Materialklasse >GS-3 (gemäß Einstufung nach ErsatzbaustoffV) aus dem Gleiskörper bzw. Zwischenlager, einschließlich Lösen und Ausbauen, Zwischenlagerung und ggf. Konditionierung, Verladen auf geeignete Transportmittel, Transport zu einer zugelassenen Behandlungs- oder Beseitigungsanlage (z.B. Deponie oder Behandlungsanlage) gemäß Kreislaufwirtschaftsgesetz und Deponiezulassung, Entladung, Annahmekontrolle und ordnungsgemäße Beseitigung / Behandlung. Einschließlich aller Nebenleistungen und Kosten sowie Nachweisführung nach Nachweisverordnung (Entsorgungsnachweise, Begleitscheine, Wiegescheine).
Menge: 30,000 t

**03.12.140 Zwischenlagerung Bettungsstoffe Baustelle**
*** Pauschalposition
Herstellen und Betreiben eines temporären Zwischenlagers für ausgebauten Gleisschotter aller Materialklassen (GS-0 bis GS-3) auf der Baustelle, einschließlich Herstellen der Lagerfläche (ggf. mit Abdichtung und Oberflächenentwässerung nach behördlichen Vorgaben), getrennte Lagerung nach Losen / Materialklassen mit Beschilderung, innerbetrieblicher Umschlag sowie Rückbau der Lagerfläche nach Abschluss der Maßnahme. Einschließlich aller Nebenleistungen und Kosten.
Menge: 1,000 psch

#### Bereich 03.13 Weichenerneuerung Weiche 6

*Hinweis: Weicheneinbau Weiche 6*
Weicheneinbau mit Anschlüssen
Einbauort: im Anschlussbereich

**03.13.10 Planum verdichten**
Planum profilieren und verdichten in Abtragflächen,
Verformungsmodul EV2 mind. 45 MN/m2
Menge: 150,000 m2

**03.13.20 Planumsschutzschicht liefern und einbauen KG 1**
Planumsschutzschicht profilgrerecht herstellen.
Toleranzbereich:
+ 2,0 cm bis - 2,0 cm für die Längsneigung,
+ 1,0 cm bis - 1,0 cm für die Querneigung
Bereich Anschlussweiche Nord
Planumsschutzschichtaus KG 1 Material gemäß VDV 612, Ob-Ri 7.7.2.1
Dicke cm ‘30‘
Verformungsmodul EV2 min. 85 MN/m2.
Verdichtungsgrad DPr min. % ‘100‘
Hinweis:
Das Befahren der fertiggestellten PSS mit gummibereiften Fahrzeugen. (ist die Entstehung von Spurrillen in den Schutzschichten nicht zulässig).
Die Verdichtung ist in Eigenüberwachung gemäß VDV 612, Ob-Ri 7.7.5.4 nachzuweisen.
Menge: 60,000 m3

*Hinweis: Bettungsarbeiten*

**03.13.30 Grundschotter liefern und einbauen**
Bettung auf Fahrzeugen gem. Wahl des AN liefern, entladen, Gleisschotter der Körnung 1 gem. VGV-Schrift 612, (Obri-NE) Kapitel 7.6.1 liefern und einbauen. (Hartsteinschotter)
Bettungsstoff als ‘Unterschotter auf der vorhandenen Planumsschutzschicht einbauen und verdichten.
Toleranzbereich:
+ 2,0 cm bis - 2,0 cm für die Längsneigung,
+ 1,0 cm bis - 1,0 cm für die Querneigung
Bereich ‘Weiche
Das Laden und Transportieren innerhalb der Baustelle wird nicht gesondert vergütet.
Menge: 75,000 t

**03.13.40 Verfüllschotter liefern und einbauen**
Bettung auf Fahrzeugen gem. Wahl des AN liefern, entladen,
Gleisschotter der Körnung 1 gem. VGV-Schrift 612, (Obri-NE) Kapitel 7.6.1 liefern und einbauen. (Hartsteinschotter)
Bettungsstoff für ‘Verfüllschotter, für Verdichtgang, 1.und 2.
Die Gleise u. Weichen sind vor Beginn der Stopfarbeiten und zwischen den Stopfgängen zu verfüllen.
Bereich ‘Weiche
Das Laden und Transportieren innerhalb der Baustelle wird nicht gesondert vergütet.
Menge: 45,000 t

**03.13.50 Aufgearbeitete Weiche liefern und einbauen**
Aufgearbeitete Weiche 49E3-190-1:9-Fsch-(H) l gem. beiliegenden Vermessungsplan mit Umstellvorrichtung liefern, und Weiche mit Langschwellenteil auf hergestellter Bettungsplanie zusammenbauen.
Einzurechnen sind auch alle Kleinteile der Schienenbefestigung und Gleitplatten.
Richtung: Linksweiche
Schienenform: 49E1
Spurweite im Stammgleis: 1.435 mm Spurweite im Zweiggleis: 1.440 mm Oberbau KS zur Verlegung auf neuen Hartholzweichenschwellen, Eiche,
Querschnitte 16 x 26 cm.
Menge: 1,000 St

**03.13.60 Schienen am Endteil der Weiche liefern und einbauen**
Schienen am Endteil der Weiche liefern und im Zusammenhang mit den Weicheneinbau einbauen.
Schienenlänge: 4 x 6,00 m
Menge: 24,000 m

**03.13.70 Weichenumstellvorrichtung liefern und montieren.**
Klammer-Spitzenverschluss od. EVZ, sowie Handumstellvorrichtung mit Bockstange Bo 33 und rückstrahlende Weichensignale, angeordnet auf Trageisen Tr 3 im geraden Strang, liefern und montieren.
Menge: 1,000 St

**03.13.80 Weichengrenzzeichen liefern und setzen**
Weichengrenzzeichen liefern und nach den Vorschriften der Ob-Ri NE nach Abschluss der Stopfarbeiten setzen.
Sämtliche Nebenarbeiten und und Erschwernisse sind einzurechnen.
Menge: 1,000 St

**03.13.90 AS-Schweißung,Gl. SkV S49**
Aluminotherm-Verbindungsschweißung in Gleisen, mit kurzer Vorwärmung (SkV) als schwebender Stoß, Schweißwulst im Bereich der Laschenkammer sowie Schienenfuß beidseitig schleifen.
Laschen ausbauen, Kleineisen im Bereich der Schweißung lösen, ausbauen und nach der Schweißung einbauen und verspannen.
Zwischenlage aus- und einbauen, Vorbereiten und Herstellen der Schweißlücke, Schienenkopf profilgerecht schleifen, Schweißung und Schotterbett säubern,
Verschlagen, stopfen einschl. Bettungsarbeiten von einer Schwelle und Gestellung einer Schweißaufsicht.
einschl. Stoffe liefern.
Schienen sind eingebaut.
Schienenform S 49,
Schienenmindestzugfestigkeit in N/mm2 880.
Menge: 16,000 St

**03.13.100 Zulage zur AS-Schweißung als Schlußschweißung**
Zulage zu AS-Schweißung als Schlußschweißung in den endlosverschweißten Gleisen durch geprüfte und zugelassene Schweißer.
Mit dieser Position werden alle zusätzlichen Aufwendungen abgegolten, die für die Ausführung einer Schlußschweißung zum bestehenden Gleis oder Weiche nach den Vorschriften der DB AG erforderlich sind, wie z.B: eine notwendige Neutralisierung, Spannungsausgleich etc.
Menge: 4,000 St

**03.13.110 Weiche stopfen (stopfen/richten/verdichten)**
Weiche in Arbeitsgängen stopfen (stopfen, richten und verdichten).
Arbeitsgänge bestehen aus:
1. Verdichtgang
1. Stabilisierung
2. Stabilisierung
Gerät kombinierte Stopf-Richtmaschine.
Die Anforderungen, insbesondere die Grenzwerte für maximale Hebe- und Richtwerte, sowie Toleranzwerte und Auslauframpen gem. Ob-Ri NE sind zu beachten bzw. einzuhalten.
Einschließlich sämtlicher Vor- und Nachmessungen.
 Werte anschreiben und nach angeschriebenen Werten heben, richten und verdichten.
Schwellen im Bereich behindernder Anlagen, z.B. Kontakte, Schächte, Indusimagnete etc., von Hand stopfen.
Vor und zwischen den Arbeitsgängen sind die Schwellenfächer und die Schwellen vor Kopf mit Schotter zu versehen, einschließlich. Hinter dem letzten Arbeitsgang Bettungsquerschnitt herstellen.
Abgerechnet wird nach Anzahl Weiche
Menge: 1,000 St

**03.13.120 Geotextil liefern und einbauen**
Geotextil (Vlies), nach VDV 612, Ob-Ri 7.7.7.1
Mindestflächengewicht 250 gr/m², GRK Klasse 4 liefern und fachgerecht einbauen.
als Trennung zwischen Rangierwegauffüllung und Gleisschotter, Überlappung mind. 0,50 m
Ort: Feldseitig
Abgerechnet wird die überdeckte Fläche.
Menge: 150,000 m2

**03.13.130 Randwegmaterial liefern und einbauen (Auffüllung)**
Randwegmaterial liefern und lagenweise von max. 20 cm einbauen und verdichten.
Material KG2 liefern und zur Geländeangleichung einbauen. Der Schotter ist vorher mit Vlies abzudecken.
Jede Lage verdichten bis Dpr = 100%,
Ev2 = 80 MN/m2,
Toleranzbereich + 2,5 bis - 2,5 cm für die Längsneigung, + 1 bis - 1 cm für die Querneigung.
Schichtdicke bis 50 cm.
Die Abrechnung erfolgt nach Querprofil.
Menge: 60,000 m3

**03.13.140 Randwegmaterial liefern und einbauen**
Randwegmaterial aus gebrochenen Material 0/11 liefern, einbauen und verdichten.
Material 'KG2 gemäß BN 918 062' liefern und zur
Geländeangleichung einbauen.
Der anstehende Gleisschotter ist vorher mit Vlies abzudecken.
Toleranzbereich + 2,5 bis - 2,5 cm für die
Längsneigung, + 1 bis - 1 cm für die Querneigung.
Schichtdicke bis 15 cm.
Die Abrechnung erfolgt nach örtlichem Aufmaß.
Menge: 120,000 m2

**03.13.150 Zungenrollvorrichtung EKOS-V200**
Zungenrollvorrichtungen liefern, einbauen und einstellen wartungsfrei, selbstschmierend Bauform EKOS-V200 für EW 49-190-1:6,6 l B
Menge: 2,000 St

**03.13.160 Zungenrollvorrichtung EKOS-Z200**
Zungenrollvorrichtungen liefern, einbauen und einstellen wartungsfrei, selbstschmierend Bauform EKOS-Z200 für EW 49-190-1:6,6 l B
Menge: 2,000 St

**03.13.170 Weichenkanal liefern und einbauen**
Weichenkanal aus Stahlbetonfertigteilen, Beton C30/37 nach EN 206-1, XC4, XF1, zum Einbau zwischen Schwellen, Schwellenabstand 600 mm, liefern und einbauen
Bausatzlänge 2500 mm
lichte Breite  220 mm
lichte Tiefe  130 mm
Menge: 1,000 St

**03.13.180 Einfassung liefern und herstellen**
Einfassungsrahmen aus Stahlbetonfertigteilen, Beton C 35/45 nach EN 206-1, XC4, XF1, Ausführung als U-förmiger Rahmen mit oberer und unterer Nut-/Falzverbindung liefern und einbauen
Länge 1500 mm
Breite 1000 mm
Höhe  400 mm
Menge: 1,000 St

*Hinweis: Anschlussgleise*
Anschlüssgleise am Weichenanfang u. Weichenende.
Länge gesamt 12,00 m

**03.13.190 Gebrauchte S49 Schienen liefern und abladen**
Gebrauchte S49 auf Fahrzeugen gem. Wahl des AN liefern, abladen im Gleis und profilgerecht lagern auf den bestehenden Schwellenköpfen oder in Gleismitte.
Mindesthöhe > 146 mm
Vignolschienen S49, Güte R260, mind. 880 N/mm2,
Enden gesägt, ungelocht, L = > 15 m,
gerade Schienenform, Schienenlänge:
Mindestlänge ist >15 m
Menge: 15,000 m

**03.13.200 Fahrschiene trennen mech.**
Fahrschiene trennen, mechanisch, abgerechnet wird nach Anzahl der Trennschnitte.
Schiene 49E1
Abgerechnet wird nach St.-Trennschnitt.
Menge: 6,000 St

**03.13.210 Gleismontage**
Gleismontage von Vignolschienen auf Betonschwelle B70 S49
'Schienen seitlich gelagert aufsetzen und montieren, Schienen mit Notlaschen verbinden, Stoßlücken herstellen'
Schwellenabstand 0,65 m, Spur 1435 mm.
Länge der einzubauenden Schiene > 15 m.
Abgerechnet wird nach Gleislänge.
AN stellt Hebezeug
Inkl. verziehen der Schiene in Längsrichtung bis 50 m
Winkellage der Schwellen ist zu kontrollieren und herzustellen.
Menge: 7,500 m

**03.13.220 Gleise stopfen, richten und verdichten**
Stopfen von Vignolschienen.
Gleis in Arbeitsgängen, stopfen, richten und verdichten.
Arbeitsgänge bestehende aus:
   - Verdichtgang
   - 1. Stabilisierung
   - 2. Stabilisierung
Gerät 'kombinierte Stopf-Richtmaschine'
Die Anforderungen, insbesondere die Grenzwerte für maximale Hebe- und Richtwerte, sowie Toleranzwerte und Auslauframpen gem. Ril 824.2310 sind zu beachten bzw. einzuhalten.
Einschließlich sämtlicher Vor- und Nachmessungen
Werte anschreiben und nach angeschriebenen Werten heben, richten und verdichten.
Schwellen im Bereich behindernder Anlagen, z.B. Kontakte, Schächte, Indusimagnete etc., von Hand stopfen.
Vor und zwischen den Arbeitsgängen sind die Schwellenfächer und die Schwellen vor Kopf mit Schotter zu versehen.
Hinter dem letzten Arbeitsgang Bettungsquerschnitt herstellen.
Abgerechnet wird nach m Gleis
Menge: 7,500 m

**03.13.230 AS-Schweißung, Gl. SkV S49**
Aluminotherm-Verbindungsschweißung in Gleisen, mit kurzer Vorwärmung (SkV). als schwebender Stoß, Schweißwulst im Bereich der Laschenkammer sowie Schienenfuß beidseitig schleifen.
Laschen ausbauen,
Kleineisen im Bereich der Schweißung lösen, ausbauen und nach der Schweißung einbauen und verspannen.
Zwischenlage aus- und einbauen, Vorbereiten und Herstellen der Schweißlücke, Schienenkopf profilgerecht schleifen, Schweißung und Schotterbett säubern, Verschlagen, stopfen einschl. Bettungsarbeiten von einer Schwelle und Gestellung
einer Schweißaufsicht. 'einschl. Stoffe liefern'.
Schienen sind eingebaut.
Schienenform 'S 49',
Schienenmindestzugfestigkeit in N/mm2 '880'.
Menge: 2,000 St

**03.13.240 Spannungsausgleich**
Spannungsausgleich von Vignolschienen in diesen Titel.
Spannungsausgleich bei natürlicher Wärme, abgerechnet Hinweis:
Muss mit Wärmegerät künstl. Wärme zugeführt werden, wird nur eine der nachstehenden Zulage-Positionen gewährt. Abgerechnet werden die tatsächlich angefallenen Mengen dieser Positionen.
Abgerechnet wir nach Schienenlänge.
Menge: 360,000 m

**03.13.250 Spannungsausgleich bis 10 K**
Zulage zur Pos. wie zuvor
Spannungsausgleich >0 bis 10 K unter Verspanntemperatur. Schienen mit Wärmegeräten längen.
Abgerechnet wird nach Schienenlänge.
Menge: 200,000 m

**03.13.260 Spannungsausgleich bis 15 K**
Zulage zur Pos. wie zuvor
Spannungsausgleich >10 bis 15 K unter Verspanntemperatur. Schienen mit Wärmegeräten längen.
Abgerechnet wird nach Schienenlänge.
Menge: 100,000 m

**03.13.270 Spannungsausgleich bis 20 K**
Zulage zur Pos. wie zuvor
Spannungsausgleich >15 bis 20 K unter Verspanntemperatur. Schienen mit Wärmegeräten längen.
Abgerechnet wird nach Schienenlänge.
Menge: 60,000 m

**03.13.280 Geotextil liefern und einbauen**
Geotextil (Vlies), nach VDV 612, Ob-Ri 7.7.7.1
Mindestflächengewicht 250 gr/m², GRK Klasse 4 liefern und fachgerecht einbauen.
als Trennung zwischen Rangierwegauffüllung und Gleisschotter, Überlappung mind. 0,50 m
Ort: Feldseitig
Abgerechnet wird die überdeckte Fläche.
Menge: 60,000 m2

**03.13.290 Randwegmaterial liefern und einbauen (Auffüllung)**
Randwegmaterial liefern und lagenweise von max. 20 cm einbauen und verdichten.
Material KG2 liefern und zur Geländeangleichung einbauen. Der Schotter ist vorher mit Vlies abzudecken.
Jede Lage verdichten bis Dpr = 100%,
Ev2 = 80 MN/m2,
Toleranzbereich + 2,5 bis - 2,5 cm für die Längsneigung, + 1 bis - 1 cm für die Querneigung.
Schichtdicke bis 50 cm.
Die Abrechnung erfolgt nach Querprofil.
Menge: 10,000 m3

**03.13.300 Randwegmaterial liefern und einbauen**
Randwegmaterial aus gebrochenen Material 0/11 liefern, einbauen und verdichten.
Material 'KG2 gemäß BN 918 062' liefern und zur
Geländeangleichung einbauen.
Der anstehende Gleisschotter ist vorher mit Vlies abzudecken.
Toleranzbereich + 2,5 bis - 2,5 cm für die
Längsneigung, + 1 bis - 1 cm für die Querneigung.
Schichtdicke bis 15 cm.
Die Abrechnung erfolgt nach örtlichem Aufmaß.
Menge: 30,000 m2

#### Bereich 03.14 Stundenloharbeiten

*Hinweis: Hinweis*
Hinweis:
Stundenlohnarbeiten sind vorab bei Auftraggeber/Bauleitung  anzukündigen bzw. nur mit vorheriger Zustimmung der Bauleitung auszuführen. Stundenlohnzettel sind innerhalb von 6 Werktagen nach Vollendung vorzulegen. Nachträglich vorgelegte Stundenlohnzettel werden nicht anerkannt. Es werden nur auf der Baustelle geleistete Stunden anerkannt. Die vom Auftragnehmer oder seinem Bevollmächtigten (ördliche Bauleitung) unterzeichneten Stundenlohnzettel müssen für jeden Kalendertag getrennt ausgestellt werden.

Abrechnung:
Die im Leistungsverzeichnis vorgesehenen Stundenlohnarbeiten (Löhne) sind im Wesentlichen für die nicht genau zu erfassenden und wegen verschiedener Erschwernisse nicht kalkulierbaren Arbeiten, sowie für verschiedene Provisorien und Anpassarbeiten vorgesehen. Alle auf Nachweis auszuführenden Arbeiten bis zur Gesamt-Fertigstellung werden nach diesen Preisen abgerechnet.
Durch den Unternehmerzuschlag sind sämtliche bei der Ausführung von Stundenlohnarbeiten entstehenden Einzel- und Gemeinkosten, anteilige Baustellengehaltskosten, Ausfallstunden, sowie Wagnis und Gewinn abgegolten. In den Lohnnebenkosten sind alle Nebenkosten, wie Auslösungen, Wegegelder, Unterkunfts- und Übernachtungsgelder Kosten der Familienheimfahrten, Beförderungskosten und Wegezeitentschädigungen der auf der Baustelle beschäftigten Arbeitnehmer enthalten. Die im Leistungsverzeichnis vorgesehenen Massen sind geschätzt. Auf einen Verbrauch hat der Unternehmer keinen Anspruch."

**03.14.10 Spezialbaufacharbeiter/-in sämtliche Kosten/Zuschläge**
Stundenlohnarbeiten durch Spezialbaufacharbeiter/-in
der Verrechnungssatz für die jeweilige Arbeitskraft umfasst sämtliche Aufwendungen wie Lohn- und Gehaltskosten, Lohn- und Gehaltsnebenkosten, Zuschläge, lohngebundene und lohnabhängige Kosten, sonstige Sozialkosten, Gemeinkosten, Wagnis und Gewinn.
Menge: 10,000 h

**03.14.20 Bauwerker/-in sämtliche Kosten/Zuschläge**
Stundenlohnarbeiten durch Bauwerker/-in
der Verrechnungssatz für die jeweilige Arbeitskraft umfasst sämtliche Aufwendungen wie Lohn- und Gehaltskosten, Lohn- und Gehaltsnebenkosten, Zuschläge, lohngebundene und lohnabhängige Kosten, sonstige Sozialkosten, Gemeinkosten, Wagnis und Gewinn.
Menge: 10,000 h

**03.14.30 LKW Fahrer/-in 5-8t**
LKW, mit Fahrer/-in, einsetzen,
der Verrechnungssatz für die jeweilige Arbeitskraft umfasst sämtliche Aufwendungen wie Lohn- und Gehaltskosten, Lohn- und Gehaltsnebenkosten, Zuschläge, lohngebundene und lohnabhängige Kosten, sonstige Sozialkosten, Gemeinkosten, Wagnis und Gewinn, der Verrechnungssatz für das Gerät umfasst sämtliche Aufwendungen für den Betrieb, Gemeinkosten, Wagnis und Gewinn, Nutzlast 5 bis 8 t.
Menge: 10,000 h

**03.14.40 LKW Fahrer/-in 8-12t**
LKW, mit Fahrer/-in, einsetzen,
der Verrechnungssatz für die jeweilige Arbeitskraft umfasst sämtliche Aufwendungen wie Lohn- und Gehaltskosten, Lohn- und Gehaltsnebenkosten, Zuschläge, lohngebundene und lohnabhängige Kosten, sonstige Sozialkosten, Gemeinkosten, Wagnis und Gewinn.
der Verrechnungssatz für das Gerät umfasst sämtliche Aufwendungen für den Betrieb, Gemeinkosten, Wagnis und Gewinn, Nutzlast 8 bis 12 t.
Menge: 10,000 h

**03.14.50 LKW Fahrer/-in 12-20t**
LKW, mit Fahrer/-in, einsetzen,
der Verrechnungssatz für die jeweilige Arbeitskraft umfasst sämtliche Aufwendungen wie Lohn- und Gehaltskosten, Lohn- und Gehaltsnebenkosten, Zuschläge, lohngebundene und lohnabhängige Kosten, sonstige Sozialkosten, Gemeinkosten, Wagnis und Gewinn.
der Verrechnungssatz für das Gerät umfasst sämtliche Aufwendungen für den Betrieb, Gemeinkosten, Wagnis und Gewinn, Nutzlast 12 bis 20 t.
Menge: 10,000 h

**03.14.60 Grader Fahrer/-in bis 55kW**
Grader, mit Fahrer/-in, einsetzen,
der Verrechnungssatz für die jeweilige Arbeitskraft umfasst sämtliche Aufwendungen wie Lohn- und Gehaltskosten, Lohn- und Gehaltsnebenkosten, Zuschläge, lohngebundene und lohnabhängige Kosten, sonstige Sozialkosten, Gemeinkosten, Wagnis und Gewinn.
der Verrechnungssatz für das Gerät umfasst sämtliche Aufwendungen für den Betrieb, Gemeinkosten, Wagnis und Gewinn, Motorleistung bis 55 kW.
Menge: 10,000 h

**03.14.70 Planierraupe Fahrer/-in 37-55kW**
Planierraupe, mit Fahrer/-in, einsetzen,
der Verrechnungssatz für die jeweilige Arbeitskraft umfasst sämtliche Aufwendungen wie Lohn- und Gehaltskosten, Lohn- und Gehaltsnebenkosten, Zuschläge, lohngebundene und lohnabhängige Kosten, sonstige Sozialkosten, Gemeinkosten, Wagnis und Gewinn.
der Verrechnungssatz für das Gerät umfasst sämtliche Aufwendungen für den Betrieb, Gemeinkosten, Wagnis und Gewinn, Motorleistung 37 bis 55 kW.
Menge: 10,000 h

**03.14.80 Tandemwalze Bedienungspersonal Glattmantel 10-15t**
Tandemwalze, mit Bedienungspersonal, einsetzen,
der Verrechnungssatz für die jeweilige Arbeitskraft umfasst sämtliche Aufwendungen wie Lohn- und Gehaltskosten, Lohn- und Gehaltsnebenkosten, Zuschläge, lohngebundene und lohnabhängige Kosten, sonstige Sozialkosten, Gemeinkosten, Wagnis und Gewinn.
der Verrechnungssatz für das Gerät umfasst sämtliche Aufwendungen für den Betrieb, Gemeinkosten, Wagnis und Gewinn, statisch, mit Glattmantel, Masse im Betriebszustand 10 bis 15 t.
Menge: 10,000 h

**03.14.90 Minibagger Fahrer/-in**
Minibagger, mit Fahrer/-in, einsetzen,
der Verrechnungssatz für die jeweilige Arbeitskraft umfasst sämtliche Aufwendungen wie Lohn- und Gehaltskosten, Lohn- und Gehaltsnebenkosten, Zuschläge, lohngebundene und lohnabhängige Kosten, sonstige Sozialkosten, Gemeinkosten, Wagnis und Gewinn.
der Verrechnungssatz für das Gerät umfasst sämtliche Aufwendungen für den Betrieb, Gemeinkosten, Wagnis und Gewinn, Fahrwerk mit Ketten.
Menge: 10,000 h

**03.14.100 Hydraulikbagger Fahrer/-in Tieflöffel 10-15t**
Hydraulikbagger, mit Fahrer/-in, einsetzen,
der Verrechnungssatz für die jeweilige Arbeitskraft umfasst sämtliche Aufwendungen wie Lohn- und Gehaltskosten, Lohn- und Gehaltsnebenkosten, Zuschläge, lohngebundene und lohnabhängige Kosten, sonstige Sozialkosten, Gemeinkosten, Wagnis und Gewinn.
der Verrechnungssatz für das Gerät umfasst sämtliche Aufwendungen für den Betrieb, Gemeinkosten, Wagnis und Gewinn, Fahrwerk mit Ketten, mit Tieflöffel, Masse im Betriebszustand 10 bis 15 t.
Menge: 10,000 h

**03.14.110 Radlader Fahrer/-in 37-55kW**
Radlader, mit Fahrer/-in, einsetzen,
der Verrechnungssatz für die jeweilige Arbeitskraft umfasst sämtliche Aufwendungen wie Lohn- und Gehaltskosten, Lohn- und Gehaltsnebenkosten, Zuschläge, lohngebundene und lohnabhängige Kosten, sonstige Sozialkosten, Gemeinkosten, Wagnis und Gewinn.
der Verrechnungssatz für das Gerät umfasst sämtliche Aufwendungen für den Betrieb, Gemeinkosten, Wagnis und Gewinn, Motorleistung 37 bis 55 kW.
Menge: 10,000 h

**03.14.120 Zweiwegebagger 15-20t**
Zweiwegebagger, einsetzen,
der Verrechnungssatz für die jeweilige Arbeitskraft umfasst sämtliche Aufwendungen wie Lohn- und Gehaltskosten, Lohn- und Gehaltsnebenkosten, Zuschläge, lohngebundene und lohnabhängige Kosten, sonstige Sozialkosten, Gemeinkosten, Wagnis und Gewinn.
der Verrechnungssatz für das Gerät umfasst sämtliche Aufwendungen für den Betrieb, Gemeinkosten, Wagnis und Gewinn, Masse im Betriebszustand 15 bis 20 t.
Menge: 10,000 h

**03.14.130 Bohrhammer Werkzeug Bedienungspersonal bis 0,25kW**
Bohrhammer einschl. Werkzeug, mit Bedienungspersonal, einsetzen,
der Verrechnungssatz für die jeweilige Arbeitskraft umfasst sämtliche Aufwendungen wie Lohn- und Gehaltskosten, Lohn- und Gehaltsnebenkosten, Zuschläge, lohngebundene und lohnabhängige Kosten, sonstige Sozialkosten, Gemeinkosten, Wagnis und Gewinn.
der Verrechnungssatz für das Gerät umfasst sämtliche Aufwendungen für den Betrieb, Gemeinkosten, Wagnis und Gewinn, Leistung bis 0,25 kW.
Menge: 10,000 h

**03.14.140 Rüttelpl. Bedienungspersonal 10-12kN**
Rüttelplatte, mit Bedienungspersonal, einsetzen,
der Verrechnungssatz für die jeweilige Arbeitskraft umfasst sämtliche Aufwendungen wie Lohn- und Gehaltskosten, Lohn- und Gehaltsnebenkosten, Zuschläge, lohngebundene und lohnabhängige Kosten, sonstige Sozialkosten, Gemeinkosten, Wagnis und Gewinn.
der Verrechnungssatz für das Gerät umfasst sämtliche Aufwendungen für den Betrieb, Gemeinkosten, Wagnis und Gewinn, Wuchtkraft 10 bis 12 kN.
Menge: 10,000 h
